# Sanierung und Umbau Grundhof Krug Holnisser Weg 1a 24977 Grundhof
Angebotsaufforderung (GAEB DA XML 3.2, DA83)
Projekt: Sanierung und Umbau Grundhof Krug Holnisser Weg 1a 24977 Gru
Währung: EUR
Vergabeart: Öffentliche Ausschreibung
Eröffnung: 13.02.2024 11:30:00
Ende der Zuschlagsfrist: 28.03.2024
Abgabeort: Amt Langballig Süderende 1 24977 Langballig großer Sitzungsr
Ausführungsbeginn: 04.03.2024
Ausführungsende: 06.12.2024
Auftraggeber: Gemeinde Grundhof, Süderende 1, 24977 Langballig
Erstellt mit: AVAPLAN, AVAPLAN win64bit 23.2.2.3201, 15.01.2024

## Zusätzlicher Text
Öffentliche Ausschreibung

Bauvorhaben:  Sanierung und Umbau
Grundhof Krug
Holnisser Weg 1a, 24977 Grundhof

Gewerk:  430 Lüftungsarbeiten

Bauherr:  Gemeinde Grundhof,
vertr. durch Bürgermeister Bernd Wunder
Süderende 1, 24977 Langballig

Planer:  Ing.- Büro ALTNÖDER
Technische Gebäudeausrüstung
Sb. Carola Altnöder
Lise-Meitner-Straße 1
24941 Flensburg
Tel.: 0461/313438-0, Fax: 0461/313438-21
E-Mail: ca@altnoeder.de

Bieter/Stempel:
------------------------------------------------------------------------
------

## Zusätzlicher Text
Vorbemerkungen

Umbau- und die Sanierung des Grundhof Krug,
Holnisser Weg 1a, 24977 Grundhof

Bauherr ist die Gemeinde Grundhof, vertreten über das Amt Langballig

Der Dorfkrug Grundhof soll ab März 2024 in allen Räumen saniert und
umgebaut werden. Der Saal bleibt davon im Wesentlichen unberührt.

Beim Bestandsgebäude handelt es sich um einen Gasthof mit Gaststube,
Küche und angrenzendem Saal in Massivbauweise. Das Dachgeschoss oberhalb
der Gaststätte ist ausgebaut.
Das Gebäude besitzt ein Mansarddach, dessen Schräge mit Betondachsteinen
eingedeckt ist. Der Flachdachteil ist mit Bitumen eingedeckt. Am Saal
ist der Betondachstein straßenseitig bis zum Boden heruntergezogen.
Auf der Südseite ist ein eingeschossiger Wintergarten als Stahl-
Glaskonstruktion angebaut. Das Gebäude ist teilunterkellert.

Umfang der Arbeiten:
Im Erdgeschoss werden die Decken von Gastraum, Wintergarten und
Eingangsbereich unter Berücksichtigung des Brandschutzes und der Akustik
erneuert. Hinter der bisherigen Garderobe wird ein Anbau im
Massivbauweise als Behinderten-WC ergänzt. Das Obergeschoss oberhalb des
Gastraumes wird entkernt und vollständig neu ausgebaut. Die
Dachflächenfenster werden erneuert und neu aufgeteilt. Die Dachfläche
wird saniert und die Fenster werden ausgetauscht.
Im KG werden die alten Kühlzellen demontiert und neue Nebenräume
geschaffen.

Elektrotechnik:
Im Zuge der Sanierungsarbeiten am Grundhof Krug soll die gesamte
Elektrotechnik erneuert werden. Die gesamte Elektrotechnik wird
bauseitig demontiert und durch den Auftragnehmer Elektro neu
installiert. Die Arbeiten beinhalten unter anderem eine neue
Niederspannungshauptverteilung, eine Beleuchtungsanlage im Innen- und
Außenbereich, eine Sicherheitsbeleuchtungsanlage über
Einzelbatterieleuchten, eine Ladesäule, sowie eine Photovoltaikanlage.

Heizungs- und Sanitärarbeiten:
Im Zuge der Sanierung und Umbaumaßnahme Grundhof Krug wird die vorh.
Wärmeversorgung von Ölkessel auf eine Gas-Brennwertheizung mit ca. 70 kW
Leistung geändert, das Gebäude bekommt einen Erdgasanschluss der SH-Netz
AG.
Der 15% Anteil der Wärmeversorgung aus Erneuerbaren Energien wird über
eine Luft-Wasser-Wärmepumpe gedeckt.
Im KG und DG werden die Heizflächen und das Wärmenetz komplett erneuert
und im EG ist eine Teilsanierung geplant.
Die vorh. Trinkwasserinstallation und zentrale WWB ist abgängig und wird
komplett erneuert, inkl. neuem TW-Hausanschluss.
Die Warmwasserbereitung wird zukünftig dezentral mittels
Durchlauferhitzer erzeugt.
Im DG entstehen 5 neue Unterkunftszimmer mit Pantryküche und eigenem
Badezimmer und ein Personalraum mit Personal-WC, jedes Bad wird mit
einer Dusche, einer Toilette und einem Waschtisch ausgestattet.
Im EG ist eine barrierefreie Toilette gemäß DIN 18040-1 geplant.

Lüftungsarbeiten:
Die innenliegende WC-Räume werden gemäß DIN 18017-3 entlüftet.
Die Gewerbeküche erhält eine Lüftungsanlage mit WRG mit 5000 m³/h, für
die Außenluft und Fortluft werden Lüftungstürme montiert.

Küchentechnische Anlage:
Die Gewerbeküche wird größtenteils erneuert, im KG wird eine neue
Tiefkühlzelle eingebaut.

Baustelleneinrichtung:
Flächen für Baustelleneinrichtungen sind im Vorwege mit der Bauleitung
abzustimmen. Die Sicherung dieser Baustelleneinrichtungen obliegt dem
Auftragnehmer.

Die Baustelleneinrichtung ist während der Bauzeit in erforderlichem
Umfang vorzuhalten und nach Beendigung der Arbeiten zu räumen.
Geländeflächen, auf denen sich Baustelleneinrichtungen befunden haben,
sind dem früheren Zustand entsprechend wieder herzurichten. Der
Untergrund besteht überwiegend aus Kies

Baustrom und Bauwasser:
Ein Baustrom und Bauwasseranschluss ist bauseits vorhanden, die Kosten
hierfür werden umgelegt.

Umlagekosten:
Baustrom: 0,3 %
Bauwasser: 0,3 %
Sanitäre Einrichtungen: 0,20 %
Baureinigung: 0,25 %
Bauleistungversicherung: 0,25 %

Ausführungszeitraum: 04.03.2024 - 06.12.2024

Eine Ortsbesichtigung wird dringend empfohlen.

## Zusätzlicher Text
Zusätzliche technische Vertragsbedinungen (ZTV)

1.1 Allgemeines:

Für die Angebotsabgabe und Ausführung der Anlage sind
maßgebend:

1.1.1  Allgemeine Vertragsbedingungen für Bauleistungen VOB-
Teil A, B und C

1.1.2  Landesbauordnung Schleswig-Holstein

1.1.3  Alle einschlägigen, gültigen und zutreffenden DIN-, VDI- und
VDE-Vorschriften, Technischen Richtlinen des DVGW und
AB-Merkblätter

1.1.4  Besondere Bestimmungen und Vorschriften der
Versorgungsunternehmen

1.1.5  Nachstehendes Leistungsverzeichnis

1.1.6  Ausschreibungsanerkennung

1.2 Allgemeine Bestimmungen zum Angebot / Ausschreibung

Im Leistungsverzeichnis ist kein besonderer Titel für allgemeine
Kosten (Insgemein) enthalten.

Alle Kosten zur Erfüllung des Vertrages über die Lieferung einer
betriebsfertigen, funktionsfähigen und wirtschaftlichen Anlage,
soweit diese nicht ausdrücklich als bauseits erwähnt werden, sind
in die Netto-Angebotspreise einzukalkulieren.

Die erforderlichen Baustelleneinrichtungen sind in die Einheitspreise
einzurechnen, falls im nachfolgenden Leistungsverzeichnis nichts
anderes
erwähnt wird.

Von der Lage und Beschaffenheit des Baugrundstückes hat sich der
Bieter selbst zu überzeugen. Arbeitserschwernisse, die aus der Art und
Lage der Baustelle oder aus sonstigen Gründen entstehen können, gelten
innerhalb der vereinbarten Vergütung als abgegolten.

Auf den Zusatz "liefern, Fertigung, Montage einschl. Gerüste und
Hebezeuge etc. gem. Zeichnung und Berechnung" ist in den
Positionen der Einfachheit halber verzichtet worden. Alle Preise
verstehen sich für abnahmereife Arbeiten einschl. aller Nebenarbeiten sowie den dazugehörigen Materialien.
Stundenlohnarbeiten dürfen nur auf besondere Anordnung der
Bauleitung ausgeführt werden und müssen spätestens eine Woche
nach der Ausführung anerkannt worden sein. Später vorgelegte
Stundenlohnzettel werden nicht mehr berücksichtigt.

Die Schlußrechnung ist als solche deutlich zu kennzeichnen. Sie
muß die Abrechnung sämtlicher Bauleistungen enthalten. Mit der
Einreichung der Schlußrechnung erklärt der Auftragnehmer ausdrücklich, dass hierdurch sämtliche Leistungen, die er für das
Bauvorhaben erbracht hat, in Rechnung gestellt und abgerechnet
sind. Nachforderungen sind deshalb grundsätzlich ausgeschlossen.
Sämtliche Rechnungen, die nicht besonders als "Schlußrechnung"
gekennzeichnet sind, gelten als Abschlagszahlungen.

1.2.1  Besondere Normen, Verordnungen, Vorschriften und Richtlinien
Für das Bauvorhaben sind zusätzlich folgenden Normen, Verordnungen,
Vorschriften und Richtlinien zutreffend und zu berücksichtigen:
- Alle Vorgaben, die im Zusammenhang mit dem Coronavirus stehen
- ArbStättV (Arbeitsstättenverordnung)
- Unfallverhütungsvorschriften

1.2.2  Besondere Vorgaben
Für gleiche und ähnliche Anwendungsbereiche sind zwingend gleiche
Fabrikate und Materialtypen, also durchgängige Produktreihen  anzubieten
und zu verwenden.

Werden in LV-Positionen Produkte mit exakten Fabrikat- und / oder
Typbezeichnungen / Bestellnummern angegeben, sind diese Produkte aus
gestalterischen Gründen, wegen der Fortführung bereits verwendeter
Bauteile und / oder wegen der wirtschaftlicheren Unterhaltung und
Wartung unbedingt zu kalkulieren und einzubauen.

1.2.3  Bau- und Bauteilmaße
Bau- und Bauteilmaße sind vom Auftragnehmer auf der Baustelle zu nehmen
/ zu kontrollieren, wenn die Maße und Bauteilmaße für zu erstellende /
zu bestellende Bauteile nicht ausdrücklich von der Bauleitung vorher
frei gegeben werden.

1.2.4  Vorlage allgemeiner bauaufsichtlicher Zulassungen /
Prüfzeugnisse
Für ungeregelte Bauprodukte / Bauelemente mit Anforderungen an
Standsicherheit, Brandschutz, Schallschutz oder Einbruchschutz sind die
allgemeinen bauaufsichtlichen Zulassungen (AbZ) oder Prüfzeugnisse (AbP)
vor Baubeginn der Bauleitung vorzulegen, insbesondere wenn für den
ordnungsgemäßen Einbau der Elemente Anforderungen an die Bauteile
anderer Gewerke gestellt werden (z.B. Anschluss Brandschutzelemente an
andere Bauteile).

1.2.5  Baustellenbetrieb und Bauablauf
Der Unternehmer hat während der Bauzeit einen geeigneten Fachbauleiter
zu stellen, der ständig auf der Baustelle zu sein hat und per Telefon
erreichbar ist.
Der Fachbauleiter hat an den regelmäßig stattfindenden Baubesprechungen
teilzunhemen.
Aus Gründen des Gesamtbauablaufes kann es erforderlich werden, einzelne
Leistungen vorab zu erstellen oder in Teilabschnitten zu erbringen, d.
h. es kann keine durchgängige Leistungserbringung garantiert / gefordert
werden.

1.2.6  Übergabe von Ausführungsplanungen an Auftragnehmer
Von der jeweiligen Bauleitung (Hochbau und Fachplaner) werden dem
Auftragnehmer (nicht eventuellen Subunternehmern) nach Auftragsvergabe
alle für sie relevanten Ausführungsplanungen per E-Mail im PDF-Format
zur Verfügung gestellt. Auf gesonderte Anforderungen können vereinzelte
Pläne auch im DWG-Format zugesandt werden.

## Lüftungsarbeiten
Datum: 15.01.2024
EP-Anteile: Löhne; Stoffe; Geräte; Sonstige

### Abschnitt 1 Demontage

*Hinweis*
Demontagearbeiten
Die Demontagearbeiten umfassen das Demontieren von
vorh. Kanäle und -rohren, Volumenstromregler,
einschl. Anbauteile und evtl. Dämmung.
Die demontierten Anlagenteile gehen in Eigentum des AN
über und sind nach erfolgter Demontage aus dem Gebäude
zu  schaffen und fachgerecht, nach Materialgruppen zu
entsorgen.
Die Entsorgung ist nachzuweisen. Die Entsorgungskosten
werden vom Auftragnehmer übernommen und sind in die
Einheitspreise mit einzukalkulieren.

**1.1 vorh. Lüftungskanal in der Küche demontieren**
vorh. Lüftungskanal in der Küche, einschl. aller Gitter
Mengenregulierungen, Formteile und
Schalldämpfer, sowie Haltekonstruktion und Zubehör,
komplett demontieren, in transportfähige Stücke
zerlegen,
ins Freie schaffen, abzutransportieren und fachgerecht
zu entsorgen.
Menge: 20,000 m²

**1.2 Demontage der Dunstabzugshaube**
Demontage der vorhandenen Dunstabzugshaube
Mittelblock Garküche.
Deckenhaube in Trapezform
Größe: ca. 3000 x 2100 x 450 mm
Die Haube ist aus der Küche ins Freie schaffen
und transportfähige Stücke zu zerlegen,
abzutransportieren und  fachgerecht zu entsorgen.
Menge: 1,000 St

### Abschnitt 2 Lüftungsgerät und Zubehör

**2.1 Lüftungsgerät mit WRG, 4.500 m³/h**
Prozess-Lüftungsgerät mit Wärmerückgewinnung,
geeignet für fetthaltige Küchenabluft, mit
Nachheizregister Pumpenwarmwasser, ohne im
Gerät verbautem Fortluftventilator, sondern mit
separatem Boxventilator, gemäß VDI 2052 Abluftmotor
gekapselt vom Luftstrom und zusätzlicher Fettfangfilter
aus Streckmetall in Filterbox vor AB-Anschluss
RLT-Gerät, zur Innenaufstellung.
Lüftungsgerät für Bodenmontage.

Gerätegehäuse
Die Gehäuse aller Lüftungsgeräte sind gemäß
DIN EN 13053 und nach gleichem Grundprinzip rahmenlos
mit isolierten Paneelen konstruiert. Dabei wurde
besonders auf Zugänglichkeit und Servicefreundlichkeit
gemäß
VDI6022 geachtet.

Die Gehäusewände sind als doppelwandige Paneele
ausgeführt und bestehen aus Stahlblech mit einer Alu-
Zink-Beschichtung (AZ 185) in der
Korrosionsschutzklasse C4.
Sie sind mit einer innenliegenden 50 mm Mineralwolle
isoliert, was sowohl für eine gute Wärmedämmung als
auch Schalldämmung (Abstrahlgeräusch) sorgt.

Die Dämmung entspricht DIN4102 Baustoffklasse A1 und
ist nicht brennbar. Die Wände sind doppelschalig,
luftdicht und bündig eingesetzt. Die Gehäuseplatten
sind untereinander mit Nieten und Schrauben befestigt
und silikonfrei abgedichtet. Die Innenflächen sind
vollkommen glatt. Die Türen verfügen über solide,
abschließbare Handgriffe, die leicht zu bedienen sind.
Die Türen lassen sich, für leichten Zugang bei
Inspektionen und Wartungsarbeiten, in einem Winkel von
180° öffnen. Die Türen werden im gleichen Panelprinzip
gefertigt und schließen dicht. Die Dichtheit wird durch
eine auf der Tür angebrachte Dichtleiste aus PVC-Schaum
gewährleistet, welche den Vorgaben der VDI6022, Blatt 1
entspricht.

Die verstellbaren Scharniere befinden sich an der
Rückkante der Türen, was für eine maximale Stärke der
Aufhängung sorgt.
Werkseitige Transport-Verpackung der Geräte gemäß
VDI6022 zum Schutz vor Verschmutzung während Transport
und Lagerung. Ein- und Auslässe sind verschlossen, um
eine Verunreinigung im Gerät zu vermeiden.

Wärmerückgewinnung
Die Wärmerückgewinnung besteht aus einem
hocheffizienten Kreuzstrom-Plattenwärmetauscher aus
seewasserbeständigem Aluminium. Es können
Rückwärmzahlen von über 73% erreicht werden. Der
Kreuzromtauscher entspricht der Klasse H1/H2 gemäß EN
13053. Er dient zur Rückgewinnung der im Abluftstrom
enthaltenen sensiblen und latenten Wärmeenergie. Durch
die getrennten Luftströme des Außen- und Abluftstroms
entlang dünner, parallel angeordneter Aluminiumplatten
im Kreuzstromprinzip, ist auch der Einsatz mit
geruchsbelasteter Abluft möglich.
Der Wärmetauscher ist leicht zu reinigen und entspricht
den Vorgaben der VDI6022.

Kondensatwanne
Die Kondensatwanne besteht aus Edelstahl und ist mit
einer seitlich angebrachten Ablauföffnung DN32 mit
innenliegender Gummidichtung zur direkten Aufnahme
eines PVC-Rohrs versehen.

Motor- / Ventilatoreinheit
Die in den Geräten eingebauten Ventilatoren sind direkt
angetriebene, einfachsaugende Zentrifugalventilatoren,
ohne Ventilatorgehäuse und mit rückwärts gekrümmten
EXstream-Zentrifugallaufrädern, welche mit ihrem
niedrigen Energieverbrauch und niedrigem Schallpegel zu
den besten auf dem Markt zählen. Die Ventilatoren
verfügen über jeweils einen EC-Motor der Klasse IE5
(Ultra Premium Efficiency) mit niedrigem
Energieverbrauch. Die Regelung der Motoren erfolgt
stufenlos über die Motorregelung MC und sorgt in dieser
Kombination für einen optimalen Gesamtwirkungsgrad.
Dadurch ist ein optimaler Betrieb im gesamten
Leistungsbereich möglich und es wird eine hohe
Wirtschaftlichkeit des Anlagenbetriebs erreicht. Motor
und Laufrad sind in einer Ventilatoraufhängung mit
Schwingungsdämpfern angebracht, welche über
Schienenprofile für Reinigung und Wartung herausgezogen
werden können.
Durch die schwingungsgedämpfte Aufhängung der
Motoreinheiten im Gerät wird eine Körperschallübertragung auf das Gerätegehäuse nahezu komplett
ausgeschlossen.

Steuerung und Regelung
Die Automatik ist eine vollintegrierte, komplett
verdrahtete Regelungseinheit inkl. Hauptschalter und
Sicherungselementen für sämtliche, auf das
Lüftungsgerät abgestimmte, Steuerungs- und
Regelungsfunktionen. Die Hauptplatine ist in einem
leicht zugängliche Anschlusskasten montiert, der
einfachen Zugang für Anschluss und Einstellung
gewährleistet.
Der Anschlusskasten an der Gehäuseaußenseite zwischen
Außen- und Fortluft festmontiert, zu Revisionszwecken
sind min. 300 mm Wartungsraum einzuhalten.
Die Regelungskomponenten sind vor Umwelteinflüssen
geschützt im Gehäuse integriert. Eine leichte
Erweiterbarkeit durch Zusatzmodule ist möglich. Die
elektrische Sicherheit der Automatik entspricht EN
60204-1:2006 / A1:2009 und EMV Richtlinie 2014/30/EU.
Eine Schutzleiter und Hochspannungsprüfung, sowie eine
komplette Funktionsprüfung wird im Werk durchgeführt.
Der Kabelbaum besteht aus cadmium- und silikonfreien
Leitungen, nach höchstem Verkabelungsstandard innerhalb
des Paneels der Geräterückseite mit Herausführung an
die Feldgeräte und dadurch weitgehend außerhalb des
Luftstroms. Durch die besonders übersichtliche
Leitungsverlegung besteht ungehinderter Zugang zu den
Gerätekomponenten bei der Wartung sowie die
Reinigungsmöglichkeit der Oberflächen.
Unter einer einfachen Bedienung sorgt die komfortable
Steuerung für die Leistungsfähigkeit und
Wirtschaftlichkeit
der Lüftungsanlage.
Sie kann allen Bedürfnissen vor Ort individuell
angepasst werden.
Und verfügt in der Grundausstattung über folgende
Funktionen:
- Druckabhängige Filterüberwachung MPTF durch
  2 werkseitig montierte Druckmesswertumformer,
  Filterdruckdifferenz ablesbar in der Bedieneinheit
HMI,
  gemäß VDI6022 u. ERP Bei Überschreitung der
  einstellbaren max. Druckdifferenz wird am Display ein
  Alarm angezeigt.
- Volumenstromregler AFC, zur Regulierung, Überwachung
  und Anzeige der Luftmengen sowie zur
  Volumenstromüberwachung als Schutzfunktion bei
Einsatz
  eines Elektroheizregisters
- Druckabhängiger Vereisungsschutz des Gegenstrom-
  Wärmetauschers, mittels Druckmesswertumformer DEP
- Einfache Funktionseinstellung über die Bedieneinheit
HMI
- 3 Benutzerebenen in der Steuerung. Dadurch ist
  gewährleistet, dass die Anlage von allen Benutzern
  einfach und zuverlässig bedient werden kann (tägliche
  Benutzer, Techniker und Spezialisten).
  Die Techniker- und Spezialisten-Ebene ist Passwort
  geschützt.
- Mehrere Betriebsebenen zur Anpassung der Lüftung
  an den aktuellen Bedarf
- Interne Buskommunikation über Modbus-RTU
- Temperaturfühler im Abluftstutzen, zum Messen oder
  Regeln der Abluft- bzw. Raumtemperatur
- Temperaturfühler im Außenluftstutzen, zum Messen der
  Außentemperatur zur Nachtkühlung und Kompensierung
  der Außenlufttemperatur
- Temperaturfühler im Zuluftstutzen, zum Messen und
  Regeln der Zulufttemperatur
- Stufenlose Ansteuerung der Bypassklappe, je nach
  Bedarf der Wärme- bzw. Kälterückgewinnung zur
  Aufrechterhaltung der Soll-Zulufttemperatur, sowie
zur
  Enteisungsfunktion
- Überhitzungsschutz bei eingebautem Elektro-
Heizregister
- Frostschutz bei eingebautem Wasserheizregister
- Überstromschutz der EC-Motoren
- Möglichkeit für individuelle Anpassung von bis zu 5
  Betriebsebenen (beispielsweise Komfort, Standby und
  Economy)
- Betriebsstundenzähler für die Ventilatoren
- Zulufttemperaturregelung, bzw. Abluft- und
  Raumtemperaturregelung (hierbei mit externem Fühler,
  Zubehör) möglich
- Kompensierung der Außentemperatur, Zulufttemperatur,
  Winterkompensierung, Sommerkompensierung
- Nachtkühlfunktion zur Gebäudeabkühlung während der
  Nacht
- Eingebaute Wochenuhr mit mehreren Profilen zum
  Einstellen der gewünschten Zeitpunkte für einen
Wechsel
  zwischen den Betriebsebenen sowie für die Umstellung
  zwischen Sommer- und Winterzeit
- Schließen und Öffnen externer, optionaler
Absperrklappen
- Abschaltung oder Umschaltung auf Bedarfszu- und
Abluft
  über Brandmelde-Eingang
- Alarmrelais, als Schaltrelais zur Sammelstörmeldung
- Stillstandschutz für Pumpen und 3-Wege-Ventile

Die Automatikfunktionen sind durch separates Zubehör
erweiterbar:
- Optional, Webserver mit Datenlogging, zur Überwachung
  und Einstellung über Internet. Mit
Anschlussmöglichkeit
  an eine externe BMS (GLT) -Anlage über Modbus RTU
  oder Bacnet
- Optional, Anschlussmöglichkeit an eine externe BMS
  (GLT) -Anlage über Modbus TCP/IP oder LON, Webserver
  als Basis ist hierfür zwingend notwendig.
- Optional, wireless access point WAP, zur kabellosen
  Verbindung zwischen der EXact-Automatik und einem
  mobilen Gerät, wie Handy oder Tablett. Der Web-Server
  ist für diese Funktion notwendig
- Optional, Druckregelung mit Drucksensoren für einen
  konstanten Vordruck im nachgelagerten Zu- bzw.
  Abluftkanal
- Optional, Steuerung des Ventilationsniveaus von einem
  externen 0 - 10 V-Signal, z.B. CO2-, VOC oder
  Feuchtefühler
- Optional, Steuersignale an externe Kühlanlage
  (Start/Stopp sowie 0-10 V)
- Optional, Hygrostat, Präsensmelder oder Thermostat
  zur Anpassung der Betriebsstufe auf Komfort
- Optional, Rauchmelder oder Brandthermostat
- Optional, BSK-Modul zur Ansteuerung von mehreren
  Brandschutzklappen und/oder Rauchmeldern

Lüftungsgerät:
- Leistungsbereich von 250 m³/h bis max. 8150 m³/h.
- Innenaufstellung in horizontaler  Ausführung
- mit integriertem PWW-Heizregister
- mit Regelung, Automatik
- mit manuelle Bedieneinheit
- mit Kompaktsteuerung für motorische
Brandschutzklappen
- mit Kanalanschlüsse 500 x 600 mm
- mit Außenluftfilter ePM1, 55% (F7), inkl.
  2 St. Ersatzfilter
- mit Abluftfilter Coarse 85% (M5), inkl.
  2 St. Ersatzfilter
- mit Außenluftklappe und Stellantrieb
- mit Zuluftklappe und Stellantrieb
- mit Abluftklappe und Stellantrieb
- mit Fortluftklappe und Stellantrieb
- mit 4 St. Flexible Verbindungen 500 x 600 mm,
  Länge = 121 mm
- Sondersiphon saugseitig zur Entwässerung von
  RLT-Anlagen, Max. Unterdruck 900 Pa
- mit Montagesockel für Lüftungsgerät, mit vier
  höhenverstellbaren Füßen, zum Ausgleich von
  Bodenunebenheiten
- mit Pumpen/Mischer-Einheit zur Durchfluss-Regelung
  des Heizmediums und damit die Leistung des
  WW-Lufterhitzers, mit modulierendes 3-Wege
  Motorventil, zum Regeln der Registerleistung,
  Ventilgröße KVS 6,3 DN32, 1 ¼", Anschluss DN25, 1",
- mit Elektrischer Vorererhitzer 6 kW,
  inkl. Temperaturüberwachung
- Zulufttemperaturfühler
- Ablufttemperaturfühler
- Aussenlufttemperaturfühler
- Fortlufttemperaturfühler
- mit Frostschutzthermostat
- mit Boxventilator NW 500 mit EC-Motor, mit flexible
  Verbindung, Montagekonsole und Wartungsschalter 400 V

Technische Daten:
Luftmenge Zuluft:  4500 m³/h
Externer Druck Zuluft:  350 Pa
Luftmenge Abluft:  4500 m³/h
Externer Druck Abluft:  500 Pa
Versorgungsspannung: 3x400V+N+PE ~50Hz
Phasenstrom:  17.5 A
Medium Temperatur (Luft): -40°C bis +40°C

Geräteabmessungen:
Höhe:  1600 mm
 (zzgl. 105 mm für integrierten Anschlusskasten und
Automatikbauteilen). ohne Montagesockel
Länge:  2200 mm (o.Stutzen, L =62mm)
Tiefe:  1240 mm
Anschlussstutzen :  500 x 600 mm
Aufstelltemperatur:  0 °C bis + 45 °C
Gewicht (Gerät):  ca. 650 kg
Anlieferung:  Als Split-Gerät

Hersteller/Typ
'.......................................................
..........'
vom Bieter einzutragen
Menge: 1,000 St

**2.2 Zulage Einbringung Lüftungsgerät ins KG**
Lieferung des Gerätes  inkl. Ab- und Aufbau.
Das Gerät, welches in der demontierbarer Split-Variante
gefertigt wurde, wird durch Servicetechniker des
Herstellers angeliefert und aufgebaut. Dafür wird das
Gerät vor der Baustelle demontiert und am
Bestimmungsort wieder zusammengesetzt, einschl.
kompletter interner Verdrahtung.
Die finale Montage, sowie die elektro- und
lufttechnischen Anschlüsse erfolgen durch die
Fachfirma.
Inkl. Abdichtungen des Gerätes.

Der Preis beinhaltet den kompletten Ab- und Aufbau
inkl.
aller Spesen.
Seitens der Fachfirma muss für die Einbringung des
Gerätes mindestens 2 Monteure zur Unterstützung
vor Ort sein.
Inkl. benötigte Hilfsmittel (z.B. Kran, Leiterlift,
Treppenlift, etc.) sind über die Fachfirma zu stellen.

Kellertreppe 1,10 m Breite
Einbringmaß Türbreite: ca. 1,00 x 2,00 m
Menge: 1,000 St

**2.3 Lüftungsgerät mit WRG, 5.000 m³/h**
*** Bedarfsposition ohne GB
Lüftungsgerät geeignet für fetthaltige Küchenabluft,
mit Nachheizregister Pumpenwarmwasser,
Abluftmotor gekapselt vom Luftstrom,
Zusätzlicher Fettfangfilter aus Streckmetall in
Filterbox
vor AB-Anschluss RLT-Gerät.
Zur Innenaufstellung.
Das Lüftungsgerät wird auftragsbezogen für
Bodenmontage gefertigt.

Allgemeine Informationen
Die Klima- und Lüftungsgeräte sind nach einem
modularen Systembaukastenprinzip konstruiert und
damit in jeder gewünschten Kombination flexibel
zusammenstellbar.

Türen/Paneelen:
Die Rahmenkonstruktion ist mit den Paneelen und
Türen bündig ohne Versatz komplett glattflächig
ausgeführt,
sodass Unebenheiten sowie Schweißnähte oder
herausstehende Schraubenköpfe ausgeschlossen sind.
Die dadurch entstehende Innenfläche begünstigt die
Strömungseigenschaften des Gerätes und ermöglicht
eine gute Reinigbarkeit.

Konstruktion:
Alle Bodenpaneele werden stets hygienisch einwandfrei
zum Rahmen hin abgedichtet und Fugen oder Rillen sind
ausgeschlossen. Die verwendeten Dichtmaterialien sind
grundsätzlich desinfektionsmittelbeständig,
geschlossenporig und mikrobiell inert.

Das Abfließen von anfallendem Kondensat wird durch
eine korrosionsbeständige, in den Boden eingelassene
Wanne mit allseitigem Gefälle gewährleistet.
Das Abfließverhalten ist nach RLT 01
bzw. VDI 6022 geprüft und sichergestellt.

Abnehmbare Türen werden umlaufend mit einer
auswechselbaren EPDM-Hohlkammerdichtung versehen.
Ausschwenkbare Türen können mittels dreidimensional
verstellbaren Scharnieren aus beschichtetem
Zinkdruckguss in allen Richtungen einfach nachjustiert
werden.

Vorreibermaterial: glasfaserverstärkter Kunststoff.
Druckseitige Türen sind mit Türfangvorrichtung oder
Doppelzunge zum Druckausgleich versehen.
Türen mit Scharnieren an wetterfesten Geräten erhalten
außen arretierbare Türfeststeller.

Folgende Paneel-/ Türmaterialien sind kombinierbar:

Innenblech:
 - Stahl verzinkt; 275NA
 - Stahl verzinkt & bandbeschichtet 25µm;
  DX51D+Z200
  (Standard RAL 7035)
 - Stahl verzinkt & pulverbeschichtet,
  mindestens 60µm
  (Standard RAL 7035)
 - AlMg3
 - Edelstähle 1.4301, 1.4571

Außenblech:
 - Stahl verzinkt; 275NA
 - Stahl verzinkt & bandbeschichtet 25µm;
  DX51D+Z200
  (Standard RAL 7035)
 - Stahl verzinkt & pulverbeschichtet,
  mindestens 60µm
  (Standard RAL 7035)
 - AlMg3
 - Edelstähle 1.4301, 1.4571

Technische Gehäuseanforderungen:

Der Gehäuseaufbau und dessen schall- und
wärmetechnischen sowie mechanischen Parameter
unterliegen der ständigen Kontrolle durch eine
unabhängige technische Prüfstelle und sind
entsprechend der DIN EN 1886 geprüft.

Die baulichen und hygienerelevanten Anforderungen
folgender Normen sind durch ein anerkanntes Institut
geprüft und zertifiziert:
VDI 3803*
DIN EN 16798-3
VDI 6022
ÖNORM H 6021
SWKI VA104-01
DIN 1946 T4
ÖNORM H 6020
SWKI 99-3
RLT01

Ein einsprechender Prüfbericht über die
Baumusterprüfung liegt ebenfalls vor.
Die Gleichwertigkeit ist zwingend durch
diese Zertifikate nachzuweisen.

Eine gleichbleibende hohe Qualitätssicherheit wird
durch die Zertifizierung nach ISO 9001 ff.
nachgewiesen. Ständige interne Kontrollen und
regelmäßige Prüfung seitens externer
Institute/Organisationen stellen die Einhaltung der
o.g. Normen sicher.
Die Einhaltung der CE- Bestimmung ist je nach
Geräteausrüstung durch einen gesonderten Nachweis
dokumentiert.

Gerätedaten:
============
Luftmenge Zuluft: 5000 m³/h
Externer Druck Zuluft: 400 Pa
Luftmenge Abluft: 5000 m³/h
Externer Druck Abluft: 500 Pa

Anordnung: übereinander

Zuluftdaten:
============

Modul: Z1

Grundaufbau:

 Rahmen aus 65 mm breiten gewalzten und
 verzinkten Stahlhohlprofilen. Der Rahmen wird über
 Aluminiumdruckgussecken verbunden, bis zu einer
 lichten Höhe von 1,30 m sind auch glasfaserverstärkte, UV beständige Kunststoffecken wählbar.
 Wahlweise können die Rahmenprofile mit Polyesterharz,
 mit einer Schichtstärke von mindestens 60 µm pulverbeschichtet werden.(Standardfarbe ist RAL 7035,
 weitere Farben sind laut RAL-Spektrum wählbar).
 Für eine dichte Gehäuseausführung sorgen
 EPDM-Dichtungen an Zwischenstegen und Eckverbindern.

Tür/ Paneel:

 Alle Verkleidungsteile sind Doppelschalige
 Sandwichelemente

 - bestehen aus 1,0 mm starkem Innen- und Außenblech
  aus verzinktem Stahl, 275 NA andere
  Materialkombinationen von Innen- und Außenblech
  sind, wie im Punkt "Konstruktion", frei wählbar
 - isoliert mit 60 mm, schall- und wärmedämmender
  (Lambda= 0,04 W/m*K) Steinwolle, nicht brennbar
  (A1 nach DIN 4102), Raumgewicht: 40-90 kg/m³
 - zum Rahmen hin mit PE Schaumband abgedichtet
  (EPDM bei wetterfest & Hygienegeräten)
 - Türen mit EPDM Hohlkammerdichtung
 - bei Hygieneanforderungen nach DIN 1946 T.4
  und VDI6022 werden alle festen Paneele
  zusätzlich mit Dichtstoff abgedichtet

Konstruktion:

 Für sämtliche Baugrößen bis Gerätehöhe von 2 m
 sind Grundrahmen mit einer Höhe von 100 mm bis
 500 mm wählbar. Eine Ausrichtung mehrerer
 Module auf
 einen gemeinsamen Grundrahmen ist möglich.

 Die Eigensteifigkeit der Geräte ist auch ohne
 Grundrahmen gegeben.

 Abhängig von der Baugröße sind gekantete
 Grundrahmen
 aus 3 mm starkem verzinkten Stahlblech,
 geschweißte und grundierte Stahlgrundrahmen oder
 in wetterfester Ausführung geschweißte und verzinkte
 Stahlgrundrahmen verfügbar.

Transport/ Montage:

 Die Geräte sind für Transport und Einbringung in
 montagefreundlicher Modulbauweise gefertigt und
 können optional auch komplett zerlegt werden.
 Kranösen in den Modulecken, im Grundrahmen
 oder im Rahmenprofil realisieren unkomplizierte
 Krantransport- und Aufstellmöglichkeiten.

 Das Verbinden der einzelnen Module erfolgt in
 den Ecken abhängig von der Gerätebaugröße
 über Knotenbleche in zwei verschiedenen
 Ausführungen.
 Diese sorgen außerdem für eine Versteifung
 der Module.
 Der entstehende Modulstoß mit einer
 Stoßabdeckung versehen und hygienisch
 einwandfrei abgedichtet.

Technische Gehäuseanforderungen:

 Folgende Werte und Klassifizierungen werden laut
 DIN EN 1886, 2009 mit dem S60- Gehäuse erreicht:

 Mechanische Stabilität: D1 [1,1]
 Gehäuse- Leckage: L1[0,07] bei -400 Pa
 Gehäuse- Leckage: L1[0,13] bei +700 Pa
 Wärmedurchgangsklasse:  T2 (U=1,00 W/m²*K)
 Wärmebrückenfaktor:  TB3 (Kb=0,48)
 Filterbypass- Leckage:  F9

Schallwerte:
Frequenz [Hz] 125  250  500  1000  2000 4000  8000
De  [dB]  21  24  27  27  26  27  39

Die Richtigkeit der angegebenen technischen Daten
wird zusätzlich durch ein aktuelles
EUROVENT- Zertifikat sichergestellt.

Komponente: Z1/C1 Panel-Filter mit Klemmschiene

PANEEL-Filter
Die Paneelfilter sind nach dem Baukastenprinzip aus mehreren genormten Grundeinheiten zu einer
Filterwand zusammengebaut. Jede Filtereinheit setzt
sich zusammen aus einem verzinkten Filteraufnahmerahmen
mit Anpresselementen, umlaufender Dichtung aus
geschlossenporigen Zellkautschuk und dem Filtereinsatz,
welcher aus mehreren stabilisierenden Filtervliesen
besteht.
Optional ist der Filteraufnahmerahmen im
Außenluftbereich oder in Hygieneausführung in
Edelstahl (1.4301) auszuführen.
Der Filter wird aus einem gefalteten,
effizienten Filtermaterial aus Glasfaser gefertigt.
Der Filterrahmen ist komplett aus Kunststoff,
das Filtermedium mit progressiver Tiefenfilterung,
wasserabweisend und mit antimikrobiellen Eigenschaften.
Das Filtermaterial ist eigenstabil. Eine Einschränkung
der effektiven Filterfläche durch eine zusätzliche
Versteifung wird vermieden.

Filterklassen nach DIN EN ISO 16890:
ISO ePM10 größer oder gleich 50% (ehemals M5) bis
ISO ePM01 größer oder gleich 80% (ehemals F9).
Bautiefe bei Paneelfiltern (ehemals M5 bis F9):
max. 96 mm
Anschlüsse zur Filterüberwachung in der Gehäusewand
integriert.

Zubehör: (Z1/C1)
Stück Bezeichnung
1  2 Messstutzen inkl. Kappe (PVC), D=6.5mm,
  montiert
1  Differenzdruck Zeigerman. 0-500 Pa mit
  Grenzwertzeiger Layout Rosenberg
1  Differenzdruckwächter 50-500 Pa, montiert

Komponente: Z1/C2 Jalousieklappe, außenliegend

Jalousieklappe Standardausführung
Gegenläufig schließende Jalousieklappe, bestehend aus
gekuppelten Hohlkörperlamellen Profilen in
St. verzinkter Ausführung.
Stirnseitig, seitlich oder direkt im
Gerät montiert. Mit Anschlussflansch (30 mm)
für Kanal mit vier Schrauben. Die Profillamellen werden
mit oder ohne Lippendichtung geliefert und sind
konstruktiv auf durchgehenden, verzinkten
Klappenachsen befestigt. Die Lamellen sind
wartungsfrei
in Gleitlagerbuchsen aus Kunststoff gelagert
und in U- Profilrahmen eingefasst.
Leichtlaufende Klappenzahnräder aus
Spezialkunststoff sind außerhalb des Luftstroms
montiert. Vierkantachse nach außen geführt zum
Anschluss eines Stellantriebes.(siehe technische
Daten)
Die Lamellenstellung ist von außen auf der
Klappenachse
dauerhaft gut sichtbar.
Bei Klappenhöhe größer als 2000 mm sind zwei Achsen mit
einem Verbindungsgestänge zur Kraftübertragung
verbunden.
Luftdicht nach DIN EN 1751 geprüft,
standardmäßig Klasse 2 auf Anfrage auch Klasse 4.
Spezifische Ausführung siehe technischen Daten.

Hygieneklappe / -Stutzenkombination
Gegenläufig schließende Jalousieklappe, bestehend aus
gekuppelten Hohlkörperlamellen Profilen
aus Aluminiumprofilen.
Auf durchgehenden, verzinkten Klappenachsen befestigt,
wartungsfrei in Gleitlagerbuchsen
aus Kunststoff gelagert und in einem stabilen Rahmen
aus Aluminium befestigt.
Vierkant-Achsen zum Anschluss eines Stellantriebs nach
außen geführt. Hygienisch glatte Ausführung des
Rahmens. Auf Anfrage mit einem zusätzlich im
Klappenrahmen befestigtem Dämmelement auf EPDM-Basis
30 x 20 mm zur mechanischen Entkopplung.
Die Verbindung zum Kanal erfolgt über
spezielle Schraubkompensatoren.
Klappen- / Stutzenkombination auf Wunsch in isolierter
Ausführung. Lamellenstellung auf Klappenachse
angebracht und von außen gut sichtbar.
Leichtlaufende Klappenzahnräder aus Spezialkunststoff
außenliegend.
Profillamellen mit Lippendichtung versehen, luftdicht
Klasse 4 Klappendichtheit ist TÜV-geprüft nach
DIN 1751.

Jalousieklappe
Gegenläufig schließende Jalousieklappe, bestehend aus
gekuppelten Hohlkörperlamellen Profilen
in St. verzinkter Ausführung.
In Sinterbronze-Lagern gelagert und
mit einem stabilen Rahmen aus
verzinktem Stahlblech befestigt.

Mit Zubehör: (Z1/C2)
Stück Bezeichnung
1  Stellmotor,  10Nm,  24V steuerbar
1  Stellmotor, 10Nm,  24V auf/zu mit Feder

Komponente: W1/C1 KVS-Erhitzer

TPS

Wärmerückgewinnung, Kreislaufverbundsystem "Erhitzer"
Wärmetauscher in Cu/Al oder stahlverzinkter Ausführung.
Erhitzer im Zuluftstrom zur Vorerwärmung der Außenluft.
Kühler im Abluftstrom zur Wärmeübertragung an die
Außenluft mittels zirkulierendem Wasser-Glykolgemisch.
Wärmetauscher auf Führungsschienen ausziehbar.
Sammelrohre aus lackiertem Stahl mit Außengewinde oder
aus Kupfer mit Messing-Gewindestücken.
Anschlüsse aus dem Gehäuse herausgeführt, isoliert und
mit Kunststoffrosetten abgedichtet.
Eine Epoxydharzbeschichtung der Wärmetauscher ist
lieferbar. Verrohrung der Wärmetauscher und
Anschlußzubehör bauseits.

Mit Zubehör: (W1/C1)
Stück Bezeichnung
1  Kondensatwanne Boden 720 mm BG 13 AlMg3
D=32 mm

Modul: Z2
Komponente: Z2/C1 Erhitzer
PWW-Lufterhitzer
Lamellen-Wärmetauscher im Gehäuse eingebaut, bestehend
aus nahtlosen, versetzt angeordneten Kupferrohren mit
mechanisch aufgepressten, glatten Aluminiumlamellen
(Stärke min. 0,1mm, Lamellenabstand min. 2,1 mm) im
umlaufenden, verzinkten Stahlrahmen.
Sammlerrohre in L-Form aus lackiertem Stahl mit
Außengewinde oder optional aus Kupfer mit
Messing-Gewindestücken.Der Sammler bei
Standarderhitzern bis 3 Rohrreihen aus.Rohranschlüsse
seitlich aus dem Gehäuse herausgeführt und mit
Kunststoffrosetten luftdicht abgedichtet.
Entlüftung und Entleerung bauseits.
Wärmetauscher geeignet für
Wasser sowie Wasser/Glycol-Gemische bis max. 110 °C
und Betriebsdruck max. 16 bar. Bei sehr breiten
Baugrößen z.B. die Baugroße 3220 oder 3520 müssen
die Tauscher geteilt werden. Außerdem braucht es ein
ausziebares zusätzliches Leerteil(Forstschutzrahmen)
um der Erhitzer leichte zu reinigen. Bei Wetterfesten
Geräten kann die Verrohrung- mit dann wieder
abgewinkelten Tauschern, eventuell bauseits erfolgen.
Und die Pumpengruppe ist auch eine bauseitige Leistung.
Register zu Revisionszwecken auf verzinkten
Führungsschienen seitlich ausziehbar.
Eine zusätzliche Epoxydharzbeschichtung des
Lamellenpaketes ist lieferbar.

Zubehör: (Z2/C1)
Stück Bezeichnung
1  Frostschutzthermostat kurz

Komponente: Z2/C2 Leergehäuse
Leergehäuse
als Anström-, Abström-, Revisions-, Installations-,
Umlenkkammer mit oder ohne Revisionstür.
Revisionstür abnehmbar mit Klemmbügel bis
Baugröße 1007 oder mit Klemmbügel und Scharnier
bei Baugrößen 1010 bis 1613. Darüber hinaus generell
mit Scharnieren und Doppelhebelverschluß.

Modul: Z3
Komponente: Z3/C1 Ventilatorteil: Direktantrieb

Ventilatorteil:
freilaufendes Rad mit EC-Motor
GKHM: elektronisch kommutierter Gleichstromantrieb
Besondere Merkmale GKHM_CIG:
CIG:Laufrad aus in quarzgrau (RAL7039) beschichtetem
Stahlblech mit 6 rückwärts gekrümmten, hohlprofilierten
Schaufeln und umlaufendem wirkungsgradoptimierenden
Diffusor. Geräuschoptimiertes Design.
N88-40602 mit druckorientiertem Verhalten.

Der Ventilator ist als Bock aufgebaut.

Zubehör: (Z3/C1)
Stück Bezeichnung
1  Reparaturschalter SW/GR (GS5)  1-tourig 7,5kW
1  Ringmessleitungen ausgeführt
1  KK-EC mont.; Klemmen nach außen gemäß SB 02.452

Komponente: Z3/C2 Panel-Filter mit Klemmschiene
wie zuvor beschrieben unter Z1/C1 Panel-Filter mit
Klemmschiene

Zubehör: (Z3/C2)
Stück Bezeichnung
1  2 Messstutzen inkl. Kappe (PVC), D=6.5mm,
  montiert
1  Differenzdruck Zeigerman. 0-500 Pa mit
  Grenzwertzeiger Layout Rosenberg
1  Differenzdruckwächter 50-500 Pa, montiert

Komponente: Z3/C3 Dämmstutzen
Dämmstutzen
Dämmstutzen zur Körperschallentkoppelung in
lüftungstechnischen Anlagen
und Geräten. Für Hygieneeinsatz geeignet (TÜV-geprüft).
Rahmen aus Aluminiumprofil; Bautiefe 110 mm, ges.
Bautiefe 130 mm; Dämmgummi 30 x 20 mm; Anschlussflansch
30 mm. Dämmelemente zur Befestigung sind jeweils in den
Ecken vorgesehen. Temperaturbereich der Dämmstutzen ist
von -40°C bis +300°C. Für den Einsatz in RLT-Anlagen
ist der Dämmstutzen aus Stahl verzinkt und Edelstahl
gemäß VDI6022

Abluftdaten:
============

Modul: A1
Komponente: A1/C1 Dämmstutzen
wie zuvor beschrieben unter Z3/C3 Dämmstutzen
Komponente: A1/C2 Leergehäuse
wie zuvor beschrieben unter Z2/C2 Leergehäuse
Komponente: A1/C3 Metallgestrickfilter

Metallgestrickfilter
Die Filter sind auf Führungsschienen ausziehbar oder
nach dem Baukastenprinzip aus mehreren genormten
Grundeinheiten zu einer Filterwand zusammengebaut.
Jede Filtereinheit besteht dann aus dem gebohrten,
verzinkten Einbaurahmen mit Anpreßelementen und einer
umlaufenden Dichtung aus geschlossenporigen
Zellkautschuk. Filterzellen aus zwei
Streckmetallblechen, zwischen denen ein
Aluminium-Filterpack eingebettet ist.
Der Einfaßrahmen besteht ebenfalls aus Aluminium.
Filterklasse G2, Bautiefe 24mm bzw. 48mm.
Eine ausziehbare Fettsammelwanne ohne Ablaufstutzen ist
bei Verwendung des Filters für Küchenabluft Standard.

Zubehör: (A1/C3)
Stück Bezeichnung
1  2 Messstutzen inkl. Kappe (PVC), D=6.5mm,
  montiert
1  Differenzdruck Zeigerman. 0-500 Pa mit
  Grenzwertzeiger Layout Rosenberg
1  Differenzdruckwächter 50-500 Pa, montiert

Komponente: A1/C4 Panel-Filter mit Klemmschiene
wie zuvor beschrieben unter Z1/C1 Panel-Filter mit
Klemmschiene

Zubehör: (A1/C4)
Stück Bezeichnung
1  2 Messstutzen inkl. Kappe (PVC), D=6.5mm,
  montiert
1  Differenzdruck Zeigerman. 0-500 Pa mit
  Grenzwertzeiger Layout Rosenberg
1  Differenzdruckwächter 50-500 Pa, montiert

Modul: A2/wie zuvor beschrieben unter Z1

Komponente: A2/C1 KVS-Kühler
TPS
Wärmerückgewinnung, Kreislaufverbundsystem "Kühler"
Wärmetauscher in Cu/Al oder stahlverzinkter Ausführung.
Erhitzer im Zuluftstrom zur Vorerwärmung der Außenluft.
Kühler im Abluftstrom zur Wärmeübertragung an die
Außenluft mittels zirkulierendem Wasser-Glykolgemisch.
Wärmetauscher auf Führungsschienen ausziehbar.
Sammelrohre aus lackiertem Stahl mit Außengewinde oder
aus Kupfer mit Messing-Gewindestücken.
Anschlüsse aus dem Gehäuse herausgeführt, isoliert und
mit Kunststoffrosetten abgedichtet.
Kunststofftropfenabscheider aus talkumverstärktem
Polypropylen, beständig bis 100 °C im Dauerbetrieb, auf
Kühler montiert sowie bei Ausführung in Gerätebaureihe
S40/S60/I60/F40 separat ausziehbar und Lamellen einzeln
demontierbar.
Kondensatwanne aus seewasserbeständigem Aluminiumblech
bzw. ab Baugröße 2016 aus Edelstahl mit ausreichend
dimensionierten Ablaufstutzen für den Anschluß eines
Siphons. Auf Wunsch werden die Kühler mit einer
Epoxydharzbeschichtung geliefert. Der Rahmen ist in
diesem Fall aus Edelstahl oder Aluminium. Verrohrung
der Wärmetauscher und Anschlußzubehör bauseits.

Zubehör: (A2/C1)
Stück Bezeichnung
1  Kondensatwanne Boden 720 mm BG 13 AlMg3
D=32 mm

Komponente: A2/C2 Tropfenabscheider
Tropfenabscheider
Tropfenabscheider bestehend aus talkumverstärktem
Polypropylen (PPTV) Abscheiderprofilen (hitzebeständig
bis 100 °C im Dauerbetrieb) in Rahmenkassette aus
Aluminium mit Griffmulde stirnseitig.
Tropfenabscheiderkassette separat auf Edelstahl-
Führungsschienen (1.4301) über Revisionsdeckel
seitlich
ausziehbar. Direkter Anschluß eines optionalen Siphons
mit Rückschlagsicherung und Selbstfüllung möglich.

Ist der Tropfenabscheider ein Teil des Kühlerbauteils,
insofern sollte die gleiche Anforderungen wie bei
Kühler aus RLT-01 annehmen.

Tropfenabscheiderkassette auf einer Kondensatwanne,
aus seewasserbeständigem Aluminium (AlMg3) mit
allseitigem Gefälle zum seitlichem Ablauf DN25,
angeordnet.

Modul: A3/wie zuvor beschrieben unter Z1

Komponente: A3/C1 Leergehäuse
wie zuvor beschrieben unter Z2/C2 Leergehäuse

Komponente: A3/C2 Ventilator freil. Normmotor

Ventilatorteil: freilaufendes Rad mit IEC-Normmotor

Einseitig saugendes Rosenberg-Hochleistungslaufrad mit
7 rückwärtsgekrümmten, geschweißten Schaufeln aus
seewasserbeständigem Aluminium bzw. umlaufendem
wirkungsgradoptimierenden Diffusor,
Geräuschoptimiertes
Design, Druckorientiertes Verhalten, optimiert
für Verwendung ohne Spiralgehäuse, mit IEC-Normmotor,
horizontal und vertikal einsetzbar.
Motorlaufrad erhältlich mit und ohne Volumenstrommessvorrichtung und mit strömungsoptimierter
Einströmdüse, Trageinheit, Motorbock und Grundrahmen
als Ventilatormodul gefertigt und justiert.
Ausgeführt als Ringmessleitung mit Druckmessstutzen.
Stabiles Ventilatoreinbaumodul mit Montagebock.
Schwinungsdämpfermontage und saugseitiger flexibler
Segeltuchanschluss möglich. Montage mit horizontaler
Motorwelle.Motor-Laufrad-Einheit mindestens
entsprechend Gütestufe G6.3 nach DIN ISO 21940-11
statisch und dynamisch gewuchtet. Ausschreibungstext
des Motors ist unten angefügt.
IEC Normmotor nach EN 60034 (IEC 60072-N80-35504) .
Entspricht
Effizienzklasse IE3. Geeignet für den Betrieb am
Frequenzumrichter. Kaltleiter Standard. Schutzklasse
IP55. 50/60Hz Betrieb möglich. Isolationsklasse F.
Eintourige Motoren für FU-Betrieb geeignet.
Ventilator erfüllt, die zur Einhaltung von Einbau-
und Konformitätserklärung sowie CE-Kennzeichnung
erforderliche Maschinen-, EMV-, ERP- und
Niederspannungsrichtlinie.
Die Verkabelung auf einen Geräteausschalter mit
voreilendem Hilfskontakt erfolgt bei Steuerung des
Motors über den Frequenzumformer mit abgeschirmtem
Kabel. Ausgeführte Ringmeßleitung als ringförmige
Druckmeßleitung an der Ventilatoreinlaufdüse sowie
saugseitige Meßstellen zur Aufnahme des Wirkdrucks.
Volumenstrom-Meßeinrichtung lieferbar, bestehend aus
der Ringmeßleitung und einem Differenzdrucksensor mit
Ausgangssignal 0-10V DC.

Zubehör: (A3/C2)
Stück Bezeichnung
1  Elast.Verbindung DKNB 355-400 (leitfähiges Tuch)
1  Ringmessleitungen ausgeführt
1  Reparaturschalter SW/GR (GS5)  1-tourig 7,5kW
1  FU-FC102P4K0T4 (4kW
'10A'
380-480V'IP55) -LOSE-
1  Montage FU IP54 / IP55 an Gerät

Komponente: A3/C3 Jalousieklappe, außenliegend
wie zuvor beschrieben unter Z1/C2 Jalousieklappe,
außenliegend

Mit Zubehör: (A3/C3)
Stück Bezeichnung
1  Stellmotor,  10Nm,  24V steuerbar
1  Stellmotor, 10Nm,  24V auf/zu mit Feder

Technische Daten:
============

Zuluftdaten:
============

Komponente:  Z1/C1
Bezeichnung:  Paneelfilter ISO ePM10
  75% (M5), Klemmschiene

Filterlänge:  96 mm
Filterfläche:  21,4 m²
Abmessungen:  2x592²,
dP Anfang:  83 Pa
dP Ende (EN13053):  183 Pa
dP Auslegung:  133 Pa
Strömungsgeschwindigkeit:  1,98 m/s
Filterklasse:  ISO ePM10 75% (M5)

Komponente:  Z1/C2
Bezeichnung:  Jalousieklappe St.vz.
  (EN 1751 Kl.2) außen
  kompletter Querschnitt;
  B=1200; H=600;
Flansch=30
Druckverlust:  2 Pa

Komponente:  W1/C1
Bezeichnung:  KVSE Cu/Al Rahmen FeZn
Temp.Lufteintritt:  -14 °C
Temp.Luftaustritt:  10,2 °C
Feuchte Lufteintritt:  90 %r.F.
Feuchte Luftaustritt:  13 %r.F.
dP Luft:  186 Pa
Nennleistung:  40,4 kW
Wirkungsgrad:  67,3 %
Temp. Mediumeintritt:  19,1 °C
Temp. Mediumaustritt:  -9,41 °C
dP Medium:  162 kPa
Umwälzmenge:  1,37 m³/h
Glykolanteil (Ethylen):  35 %
Einlassanschluss:  1 x DN20 - 3/4"
Ausgangsanschluss:  1 x DN20 - 3/4"
Volumen:  37 l
Rückwärmezahl trocken: 68 %
Effizienz:  62,9 %
WRG-Klasse(2012-02):  H3
WRG-Klasse(2020-05):  H4
Code: 2XHW 12 3333S2.5 16T1082
  9R 2x320

Komponente:  Z2/C1
Bezeichnung:  Erhitzer PWW Cu/Al
  Rahmen FeZn
Temp.Lufteintritt:  10,2 °C
Temp. Luftaustritt:  20 °C
Feuchte Lufteintritt:  13 %r.F.
Feuchte Luftaustritt:  6,9 %r.F.
dp Luft feucht:  29 Pa
dp Luft trocken:  29 Pa
Heizleistung:  16,4 kW
Flächenreserve:  12 %
Temp. Mediumeintritt: 50 °C
Temp. Mediumaustritt: 30 °C
dp Medium:  13,6 kPa
Mediuminhalt:  3 l
Umwälzmenge:  0,711 m³/h
Anzahl Rohrreihen:  1
Anzahl Kreisläufe:  2
Einlassanschluss:  1 x DN20 - 3/4"
Ausgangsanschluss:  1 x DN20 - 3/4"
Strömungsgeschwindigkeit:  2,32 m/s
Code:  HW 12 3329V2.1 16T1112
  1R 90

Komponente: Z2/C2
Bezeichnung:  Leerteil

Komponente: Z3/C1
Bezeichnung:  GKHM 400-CIG.114.6FF IE
  Gen3
Volumenstrom:  5000 m³/h
Stat.Druckerhöhung:  890 Pa
Externe Druckerhöhung:  400 Pa
Gesamte Druckerhöhung:  934 Pa
Systemwirkungsgrad (tot.):  63 %
Systemwirkungsgrad (stat.):  60 %
aufg.Leistung (Pel):  2,06 kW
Schallleistung LwA6:  84 dB(A)
Betriebsdrehzahl:  2390 U/min
SFP Klasse (EN 16798-3):  4
SFPv:  1,32 kW/(m³/s)
k-Wert:  121 m²s/h
Nennspannung:  3~380-480
Nennleistung:  4,48 kW
Nennstrom:  7,00 A
Nenndrehzahl:  3170 U/min
Effizienzklasse:  IE5
Schutzart:  IP 54
Steuerspannung:  7,11 V
Leistungsklasse:  P1

Komponente: Z3/C2
Bezeichnung:  Paneel Filter ISO ePM1
  55% (F7), Klemmschiene
Filterlänge:  96 mm
Filterfläche:  22 m²
Abmessungen:  2x592²,
dP Anfang:  86 Pa
dP Ende (EN13053):  186 Pa
dP Auslegung:  136 Pa
Strömungsgeschwindigkeit:  1,98 m/s
Filterklasse:  ISO ePM1 55% (F7)

Komponente:  Z3/C3
Bezeichnung:  Dämmstutzen ALU;
  Hygieneausführung
  kompletter Querschnitt
  B=1238; H=618;
Flansch=30

Abluftdaten:
============

Komponente:  A1/C1
Bezeichnung:  Dämmstutzen ALU;
  Hygieneausführung
  kompletter Querschnitt
  B=1238; H=618;
Flansch=30

Komponente:  A1/C2
Bezeichnung:  Leerteil

Komponente:  A1/C3
Bezeichnung:  Metallgestrickfilter G3,
  Aluminium

Filterlänge:  48 mm
Filterfläche:  0,7 m²
Abmessungen:  2x592²
dP Anfang:  34 Pa
dP Ende (EN13053):  150 Pa
dP Auslegung:  92 Pa
Strömungsgeschwindigkeit: 1,98 m/s
Filterklasse:  G3, Alu

Komponente:  A1/C4
Bezeichnung:  Paneelfilter ISO ePM10
  75% (M5), Klemmschiene
Filterlänge:  96 mm
Filterfläche:  21,4 m²
Abmessungen:  2x592²,
dP Anfang:  83 Pa
dP Ende (EN13053):  183 Pa
dP Auslegung:  133 Pa
Strömungsgeschwindigkeit: 1,98 m/s
Filterklasse:  ISO ePM10 75% (M5)

Komponente:  A2/C1
Bezeichnung:  KVSK Cu/Al Rahmen AISI
  304/1.4301
Temp.Lufteintritt:  22 °C
Temp.Luftaustritt:  3,89 °C
Feuchte Lufteintritt:  45 %r.F.
Feuchte Luftaustritt:  100 %r.F.
dP Luft:  222 Pa
Nennleistung:  40,4 kW
Temp. Mediumeintritt:  -9,41 °C
Temp. Mediumaustritt:  19,1 °C
dp Medium:  179 kPa
Umwälzmenge:  1,37 m³/h
Glykolanteil (Ethylen):  35 %
Kondensatmenge:  14,1 l/h
Einlassanschluss:  1 x DN20 - 3/4"
Ausgangsanschluss:  1 x DN20 - 3/4"
Volumen:  41 l
Code: 2XCW 12 3333S2.5 16T1082
  10R 2x360

Komponente:  A2/C2
Bezeichnung:  Tropfenabscheider
  Lamelle PP/Rahmen AlMg3
  für Bodenwanne
Druckverlust:  25 Pa

Komponente:  A3/C1
Bezeichnung:  Leerteil

Komponente:  A3/C2
Bezeichnung:  DKNB 355-2KB.100.A11
Volumenstrom:  5000 m³/h
Stat.Druckerhöhung:  1013 Pa
Externe Druckerhöhung:  500 Pa
Gesamte Druckerhöhung:  1085 Pa
Systemwirkungsgrad (tot.):  74,6 %
Systemwirkungsgrad (stat.):  59,6 %
aufg.Leistung (Pel):  2,36 kW
Schallleistung LwA6:  87 dB(A)
Wellenleistung:  2,02 kW
Betriebsdrehzahl:  2891 U/min
max. Betriebsdrehzahl:  3490 U/min
Drehzahlreserve:  599 U/min
SFP Klasse (EN 16798-3):  4
SFPv:  1,51 kW/(m³/s)
k-Wert:  100 m²s/h
Nennspannung:  400D / 690Y
Baugröße:  112
Nennleistung:  4,00 kW
Nennstrom:  7,4 A
Nenndrehzahl:  2905 U/min
Effizienzklasse:  IE3
Schutzklasse:  IP55
Leistungsklasse:  P1

Komponente:  A3/C3
Bezeichnung:  Jalousieklappe St.vz.
  (EN 1751 Kl.2) außen
  kompletter Querschnitt;
  B=1200; H=600;
Flansch=30
Druckverlust:  2 Pa

Geräte-Zubehör:
============

Stück Bezeichnung
1  Rahmenprofil Stahl verzinkt
1  Außenpaneele Stahl verzinkt
1  Deckel und Seitenwände innen Stahl verzinkt
1  Innenboden Stahl verzinkt
1  Abdichtarbeiten Boden
1  Modulstossabdeckung innen, 4-seitig umlaufend
1  Drahtgitter Geräteaustritt St.vz. +  Versteifung
3  Grundrahmenmontage pro Modul
1  Blech-Grundr.200mm verzinkt lose
1  Gesamte AHU mit Kranösen
1  Bedientüren mit Klemmbügeln ausgeführt
3  Zusätzliche Bedien- & Wartungstüre
2  Siphon saugseitig mit Kugel
7  Kabelverschraubung metrisch zusätzlich, lose
1  Hydraulikstation PS-DN25SNER
1  Regelungssystem und Zubehör

Gerätedaten:
============

Schalldaten Zuluft
Geräteaußenwand
Summe:  60 db(A)
63Hz  71 db
125Hz  55 db
250Hz  63 db
500Hz  57 db
1kHz  53 db
2kHz  52 db
4kHz  48 db
8kHz  36 db
Gerätesaugstutzen
Summe:  72 db(A)
63Hz  63 db
125Hz  64 db
250Hz  76 db
500Hz  71 db
1kHz  64 db
2kHz  57 db
4kHz  47 db
8kHz  43 db
Gerätedruckstutzen
Summe:  80 db(A)
63Hz  74 db
125Hz  71 db
250Hz  83 db
500Hz  78 db
1kHz  74 db
2kHz  71 db
4kHz  66 db
8kHz  66 db

Schalldaten Abluft
Geräteaußenwand
Summe:  63 db(A)
63Hz  70 db
125Hz  53 db
250Hz  65 db
500Hz  58 db
1kHz  58 db
2kHz  55 db
4kHz  51 db
8kHz  37 db
Gerätesaugstutzen
Summe:  69 db(A)
63Hz  64 db
125Hz  59 db
250Hz  74 db
500Hz  67 db
1kHz  64 db
2kHz  52 db
4kHz  43 db
8kHz  37 db
Gerätedruckstutzen
Summe:  87 db(A)
63Hz  73 db
125Hz  71 db
250Hz  87 db
500Hz  82 db
1kHz  83 db
2kHz  79 db
4kHz  75 db
8kHz  74 db

Gesamtlänge:  3900 mm
Gesamthöhe:  1640 mm
Gesamtbreite:  1390 mm
Gesamtgewicht:  1655 kg
Grundrahmenhöhe:  200 mm

Hersteller/Typ
'.......................................................
..........'
vom Bieter einzutragen
Menge: 1,000 St

**2.4 Zulage Einbringung v. g. Lüftungsgerät ins KG**
*** Bedarfsposition ohne GB
Lieferung des v. g. Gerätes, inkl. Zerlegung in
Modulteilung und Wiederaufbau des
Gerätes im Aufellraum des Kellergeschosses.
Zerlegung und Wiederaufbau durch Serviceleute des
Herstellers.
Das Gerät wird vor der Baustelle in Modulgrößen
zerlegt und am Bestimmungsort wieder zusammen
gesetzt, einschl. kompletter interner Verdrahtung.
Die elektro- und lufttechnischen Anschlüsse erfolgen
durch die Fachfirma.

Der Preis beinhaltet den kompletten Ab- und Aufbau
inkl. aller Spesen.
Seitens der Fachfirma muss für die Einbrinung die
notwendige Anzahl an Monteuren vor Ort sein.
Eventuell benötigte Hilfsmittel (z.B. Kran, Leiterlift,
Treppenlift, etc.) sind über die Fachfirma zu stellen.

Kellertreppe 1,17 m Breite
Einbringmaß Türbreite: ca. 1,00 x 2,00 m
Menge: 1,000 St

**2.5 Kanalrauchmelder mit Konsole**
Kanalrauchmelder mit Konsole 230 V AC
mit DIBt-Zulassung, zur Ansteuerung von
Brand-/Rauchschutzklappen,
inkl. Entnahmerohr LKR 0,6 m (optional auch mit
Entnahmerohr 1,5 m oder 3,0 m erhältlich)
Zur frühzeitigen Erkennung von Schwelbränden
und Bränden mit Rauchentwicklung.
Arbeitet nach dem Streulichtprinzip.
Mit Alarmschwellennachführung, dadurch längere
Standzeit.
Kontinuierliche Anzeige der Verschmutzung durch 2-
stellige LED-Anzeige im Klartext.
Bei Verschmutzung über 70 % fällt das Relais ab.
Anzeige von Rauchalarm, fehlender Luftströmung,
Systemstörung und Betriebsbereitschaft durch LED´s.
Zulassungen/Prüfungen: DIBt-Zulassung Z-78.6-200,
VdS-Anerkennung G210059, FprEN5427.

Luftmessrohr:
Aluminium/Kunststoff
Kürzeste Länge 160 mm
Standardlänge 600 mm
Maße: 257 x 166 x 77 mm (L x B x H)
Anschlussverschraubung: 3 x M16
Menge: 2,000 St

**2.6 Fettfangfilter-Einheit**
Fettfangfilter im fettdichtem Gehäuse mit
Flanschanschluss 20 mm, inkl. Revisionsöffnung für
Metallgestrickfilter G3 aus Aluminium,
Hygieneausführung,
Gehäuseabmessung: ca. 600 x 600 x 250 mm
Inkl. 2 Stück Fettfangfilter aus Aluminium
592 x 592 x 48 mm (BxHxT)
Menge: 1,000 St

**2.7 Kondensatanschluss saugseitig**
Kondensatablauf Ø 32/40 mm an das Lüftungsgerät,
einschließlich Kondensatleitung 4 m und Formteile,
inkl. Befestigungs- und Verbindungsmaterial als
fertiger
Anschluss herstellen,
zur Einleitung in bauseitige Kondesatpumpe.
Menge: 1,000 St

**2.8 Schalldämmunterlage der RLT-Geräte**
Schalldämmunterlage der RLT-Geräte
zur Verhinderung der Übertragung von Körperschall
auf den Baukörper, bestehend aus gemischtzelligem
Polyetherurethan (PUR) mit kombinierter Feder- /
Dämpfereigenschaft in verschiedenen Abstufungen.
Auswahl gemäß Auslegung durch
den AN auf Grund der Anforderungen durch
das RLT-Gerät.
Die Breite der Schalldämmstreifen ist passend zu
Standfüsse des Gerätes zu wählen, die Dicke beträgt 25
mm.
Menge: 1,000 m

**2.9 PROFILSTAHLKONSTRUKTION**
PROFILSTAHLKONSTRUKTION als Stütz-, Hänge- und
Tragkonstruktion, nur für Sonderkonstruktion
einschl. Befestigungsmaterial, Abrechnung nach
Einheitsgewicht.
Menge: 50,000 kg

**2.10 Potentialausgleich zur Überbrückung von Segeltuchstutzen etc.,**
Potentialausgleich zur Überbrückung von
Segeltuchstutzen etc., bestehend aus ca. 30 cm langem
Kabel NYY 1x16 mm²
mit 2 Erdungsschrauben, in absolut leitfähiger und
dauerhafter Verbindung herstellen
Menge: 4,000 St

**2.11 Inbetriebnahme des Lüftungsgerätes**
Überprüfung der Einbausituation des Lüftungsgerätes,
Kontrolle der elektrischen Anschlüsse vom Gerät,
Fühler, Regler, Stellglieder usw.
Einbaulage der Ventile und deren hydraulische
Schaltung, Sicherheits-, Verriegelungs- sowie
Klappenfunktionen überprüfen.
Einstellen der Sollwerte, Ermittlung der Parameter,
Todzeiten usw.
Überprüfen des dynamischen Betriebsverhaltens,
Funktionsprüfung der Regelgeräte,
Funktionskontrolle der Regelkreise.
Erstellung eines Protokolls über die verrichteten
Arbeiten und einmaliges Einweisen des zuständigen
Sachbearbeiters des Unternehmens.

Beauftragung des Werkskundendienst des
Lüftungsgeräteherstellers, inkl. aller Reisekosten.
Menge: 1,000 St

**2.12 Einregulierung der erforderlichen Luftmengen**
*** Pauschalposition
Für das Einregulieren der Kombinierten Zu- und
Abluftanlage auf die erforderlichen Luftmengen,
abgleichen des Zu- und Abluftnetzes, belegt durch die
Erstellung eines Luftmessprotokolls über die
eingestellten Luftmengen. Die Messprotokolle sind den
Revisionsunterlagen beizufügen.
Menge: 1,000 Psch

**2.13 Einweisung des Nutzers / Bauherrn**
*** Pauschalposition
Einweisung des Nutzers / Bauherrn in die erstellte
Lüftungstanlagen. Erklärung des Anlagenaufbaus, der
Bedienebenen der Regelung, Einstellung und
Überwachung, sowie die notwendigen Wartungs- und
Instandhaltungsarbeiten.

Die Einweisung ist rechtzeitig mit allen erforderlich
Personen abzustimmen.

Das Einweisungsprotokoll ist Bestandteil der zu
übergebenen  Revisionsunterlagen.
Menge: 1,000 Psch

**2.14 Hygiene-Abnahme nach VDI 6022**
*** Pauschalposition
Hygiene-Abnahme nach VDI 6022
der errichteten Lüftungsanlage, Beprobung und
Einsendung der notwendigen Abklatschproben
in erforderlicher Anzahl (min. 4 Gerät/Kanalnetz)
Menge: 1,000 Psch

**2.15 Bezeichnungsschilder 100 x 50 mm**
aus Kunststoff, farbige Schrift auf farbigen Grund,
selbstklebend, Beschriftung zweizeilig in Abstimmung mit der
Bauleitung herstellen und anbringen.
Größe : 100 x 50 mm
Menge: 8,000 St

**2.16 Medienpfeile für Lüftung zum Aufkleben**
Medienpfeile für Lüftung (FO, AU, ZU und AB)
zum Aufkleben.
Menge: 20,000 St

### Abschnitt 3 Außen- und Fortluftturm

*Hinweis*
Hinweise
Es gelten die DIN EN 13084-1: "Freistehende
Schornsteine - Allgemeine Anforderungen",
in der relevante Parameter beschrieben werden;
DIN EN 13084-7: "Freistehende Schornsteine -
Produktfestlegung für zylindrische
Stahlschornsteine zur Verwendung in einschaligen
Stahlschornsteinen und Innenrohren aus
Stahl", beinhaltet hierfür zugelassene Stahlsorten
und regelt die werkseigene Produktionskontrolle
samt hier geltender Konformitätserklärung;
DIN EN ISO 3834: "Qualitätsanforderungen für
das Schmelzschweißen von metallischen
Werkstoffen", ist die Basis des Schweißhandbuches
als Grundlage der Qualitätssicherung;
EN 1993-3-2: "Eurocode 3: Bemessung und
Konstruktion von Stahlbauteilen Teil 3-2: Türme,
Maste und Schornsteine - Schornsteine", dient
der Erstellung der benötigten Statik;
DIN EN 1991-1-4: "Eurocode 1: Einwirkungen auf
Tragwerke - Allgemeine Einwirkungen -
Windlasten", ist Teil der Statik.
Für die Lüftungstürme gilt:
Ausschreibungsunterlagen Schweißverbindungen
längs an Rohren und Lamellen werden vollmechanisch,
Stoßverbindungen hochgradig mechanisiert ausgeführt.
Auch die Nahtoptik erreicht hierbei beste Qualität.
Schweißnähte an einschaligen Stahlschornsteinen (hier:
Lüftungstürme) dürfen zwecks
stetiger Überprüfbarkeit nicht überschliffen werden.

Normen und Richtlinien für den Betrieb:
Für alle Lüftungstürme gelten im Betrieb
DIN EN 13779: "Lüftung von Nichtwohngebäuden -
Allgemeine Grundtypen", hier werden
die verschiedenen Luftarten und deren Klassifizierung,
sowie u. a. die Abstände von Zuund
Abluftöffnungen untereinander geregelt;
VDI 2081: "Geräuscherzeugung und Lärmminderung in
raumlufttechnischen Anlagen",
beinhaltet Formeln zur Berechnung der
Geräuschentwicklung;
VDI 3803: "Zentrale raumlufttechnische Anlagen -
Bauliche und technische Anforderungen
(VDI-Lüftungsregeln)", hier werden Luft-
Strömungsgeschwindigkeiten auch hinsichtlich
der Geräuschentwicklung empfohlen;
VDI 6022 Bl. 1: "Raumlufttechnik, Raumluftqualität -
Hygieneanforderungen an
raumlufttechnische Anlagen und Geräte (VDI-
Lüftungsregeln)", betrachtet
gesundheitsbedenkliche Aspekte bei der Luftförderung

**3.1 Außenluftturm DN 700**
Außenluftturm mit vertikalem Luftanschluss
nach DIN EN 16798-3 und DIN EN 13084,
ausgelegt für einen Luftvolumenstrom von
6.000 m³/h rechnerisch resultierende Werte
nach VDI: (tatsächliche Werte können abweichen)
Strömungsgeschwindigkeit im Rohr ca. 4,33 m/s,
Strömungsgeschwindigkeit an der Lamelle ca.
2,0 m/s,
Schallleistungspegel des Strömungsrauschens
an der Lamelle ca. 35 dB(A).
Gesamthöhe= 3,75 m

Materialausführung
Werkstoff Stahl (elo)-verzinkt (S235JR2 mit
Zinkschicht) Pulverbeschichtung
Oberfläche RAL 7016 - Anthrazitgrau
zusätzliche Innen-Beschichtung gegen salzhaltige
belastete Luft.
Materialstärke: 1,5 mm

Parameter
Volumenstrom: 5000 m³/h
Durchmesser des Standrohres: 700 mm
Lamellenfeldhöhe: 750 mm
Lamellenanzahl: 5 Stück
Standrohrhöhe: 3000 mm
Strömungsgeschwindigkeit im Rohr: 4.33 m/s
Strömungsgeschwindigkeit an der Lamelle: 1.89 m/s
Schalleistungspegel an der Auslassöffnung nach
VDI2081: 32.27 dB(A)
Druckverlust im Standrohr: ca. 3 Pa
Druckverlust Lüftungsturm gesamt: ca. 17.29 Pa

Lamellenkopf bündig zum Standrohr.

Kopfausbildung - Kegelhaube 5°
Mehrteilig geschweißte Kegelhaube bestehend aus
rundumgeneigten Deckel und senkrecht umlaufender
Ringschürze.
Lamellenkopf bestehend aus einzelnen
Wetterschutzlamellen in geschweißter Segmentausführung.
Innen mit Streckmetall 20x13x1 hinterlegt zum Schutz
vor eindringenden Fremdkörpern. Der freie
Ansaugquerschnitt beträgt mindestens 80%.

Lamellen Typ 06
mit maschinell angedrehter und angeschweißter
Blende (12 mm und 50 mm). Das
Lamellenfeld ist umlaufend und 360° aktiv.

Standrohr
Standrohreinheit nach DIN EN 1506 und DIN EN 12237
als einteiliges fugenfreies Mantelrohr aus Segmenten
mit vertikalen Maschinenschweißnähten. Schweißnähte
sind
dezent sichtbar. Nähte kontrollierbar.

Befestigung des Lüftungsturmes
Sockelrohrbefestigung
Befestigungungsflansch luftdicht mit dem Standrohr
verschweißt. Befestigung mittels Verschraubung auf
Sockelrohr. Flansch außenliegend.
Blitzschutzlasche angeschweißt am Fußpunkt (für
bauseitigen Anschluss derErdungsleitung)

Inkl. Zubehör zum Lüftungsturm
- Regenkragen mit Dichtmanschette.
  Mehrteilig geschraubte und umlaufender
  Regenkragen inkl. Dichtmanschette zum
  Klemmen am Turm. Materialgüte und Oberfläche
  wie Turm. Mit zusätzlicher Dichtfunktion durch
  Dichtmaterial.

- Flach-Klemmschelle, mehrteilig schraubbar, zur
  baulichen Abdichtung des Lüftungsturms durch
  Einspannen des bauseitigen Abdichtmaterials am Turm.
  Materialgüte wie Turm.

- Revisionstür mit einem Öffnungsmaß 300 x 300 mm,
  bündig zum Standrohr, Drehknauf mit einfachem
  Schloss und Schlüssel.

- Regenrinne im Standrohrzylinder integriert vertikale
  Luftführung gwährleistet, da Ringspalt mit
  Kondensatablauf.

- Statik, Fundamentstatik und Bewehrungsplan
  Prüffähige Typenstatik nach DIN EN 1993-3-2

- Befestigungsmaterial (Dübelbefestigung, Klebedübel)
  und Dichtband (Kompriband).

Hersteller/Typ
'.......................................................
..........'
vom Bieter einzutragen
Menge: 1,000 St

**3.2 Fortluftturm DN 700**
Fortluftturm mit vertikalem Luftanschluss
nach DIN EN 16798-3 und DIN EN 13084,
ausgelegt für einen Luftvolumenstrom von
6.000 m³/h rechnerisch resultierende Werte
nach VDI: (tatsächliche Werte können abweichen)
Strömungsgeschwindigkeit im Rohr ca. 4,33 m/s,
Strömungsgeschwindigkeit an der Lamelle ca.
2,0 m/s,
Schallleistungspegel des Strömungsrauschens
an der Lamelle ca. 35 dB(A).
Gesamthöhe= 3,75 m

Materialausführung
Werkstoff Stahl (elo)-verzinkt (S235JR2 mit
Zinkschicht) Pulverbeschichtung
Oberfläche RAL 7016 - Anthrazitgrau
zusätzliche Innen-Beschichtung gegen salzhaltige
belastete Luft.
Materialstärke: 1,5 mm

Parameter
Volumenstrom: 5000 m³/h
Durchmesser des Standrohres: 700 mm
Lamellenfeldhöhe: 750 mm
Lamellenanzahl: 5 Stück
Standrohrhöhe: 3000 mm
Strömungsgeschwindigkeit im Rohr: 4.33 m/s
Strömungsgeschwindigkeit an der Lamelle: 1.89 m/s
Schalleistungspegel an der Auslassöffnung nach
VDI2081: 32.27 dB(A)
Druckverlust im Standrohr: ca. 3 Pa
Druckverlust Lüftungsturm gesamt: ca. 17.29 Pa

Lamellenkopf bündig zum Standrohr.

Kopfausbildung - Kegelhaube 5°
Mehrteilig geschweißte Kegelhaube bestehend aus
rundumgeneigten Deckel und senkrecht umlaufender
Ringschürze.
Lamellenkopf bestehend aus einzelnen
Wetterschutzlamellen in geschweißter Segmentausführung.
Innen mit Streckmetall 20x13x1 hinterlegt zum Schutz
vor eindringenden Fremdkörpern. Der freie
Ansaugquerschnitt beträgt mindestens 80%.

Lamellen Typ 06
mit maschinell angedrehter und angeschweißter
Blende (12 mm und 50 mm). Das
Lamellenfeld ist umlaufend und 360° aktiv.

Standrohr
Standrohreinheit nach DIN EN 1506 und DIN EN 12237
als einteiliges fugenfreies Mantelrohr aus Segmenten
mit vertikalen Maschinenschweißnähten. Schweißnähte
sind
dezent sichtbar. Nähte kontrollierbar.

Befestigung des Lüftungsturmes
Sockelrohrbefestigung
Befestigungungsflansch luftdicht mit dem Standrohr
verschweißt. Befestigung mittels Verschraubung auf
Sockelrohr. Flansch außenliegend.
Blitzschutzlasche angeschweißt am Fußpunkt (für
bauseitigen Anschluss derErdungsleitung)

Inkl. Zubehör zum Lüftungsturm
- Regenkragen mit Dichtmanschette.
  Mehrteilig geschraubte und umlaufender
  Regenkragen inkl. Dichtmanschette zum
  Klemmen am Turm. Materialgüte und Oberfläche
  wie Turm. Mit zusätzlicher Dichtfunktion durch
  Dichtmaterial.

- Flach-Klemmschelle, mehrteilig schraubbar, zur
  baulichen Abdichtung des Lüftungsturms durch
  Einspannen des bauseitigen Abdichtmaterials am Turm.
  Materialgüte wie Turm.

- Revisionstür mit einem Öffnungsmaß 300 x 300 mm,
  bündig zum Standrohr, Drehknauf mit einfachem
  Schloss und Schlüssel.

- Regenrinne im Standrohrzylinder integriert vertikale
  Luftführung gwährleistet, da Ringspalt mit
  Kondensatablauf.

- Statik, Fundamentstatik und Bewehrungsplan
  Prüffähige Typenstatik nach DIN EN 1993-3-2

- Befestigungsmaterial (Dübelbefestigung, Klebedübel)
  und Dichtband (Kompriband).

Hersteller/Typ
'.......................................................
..........'
vom Bieter einzutragen
Menge: 1,000 St

**3.3 Erstellen einer prüffähigen statischen Berechnung**
*** Pauschalposition
Anfertigen von Ausführungs- und Montagezeichnungen
in CAD -Technik.
Erstellen einer prüffähigen statischen Berechnung
ab einer Turmhöhe von 2,0 m, für den Außenluftturm.
Einschließlich Lastangaben für den Baustatiker zur
Dimensionierung des Fundaments,
Fundamentstatik und Bewehrungsplan.
Sämtliche Unterlagen sind dem Planer als Datei zum
Beantragen der verschiedenen Prüfungen und
Genehmigungen zu übergeben.
Mit der Fertigung darf erst nach der Freigabe durch den
Bauherrn Planer begonnen werden.

Die prüffähige statische Berechnung des Herstellers der
Lüftungstürme ist bei der unteren Baubehörde bzw. dem
Bauamt vom Bauherrn/Architekt zur Prüfung einzureichen.
Menge: 1,000 Psch

**3.4 Kranstellung**
*** Pauschalposition
inkl. Kranstellung mit 8 m Auslage und 5 m Hakenhöhe,
kein Positionswechsel des Krans
Inkl. Straßensperrung und Genehmigungen

- freie Zugänglichkeit der Baustelle
- ebenerdige Montage
- keine Störkanten
- Position Kran und Transportfahrzeug direkt vor
  Montageposition
- Verdichteter Kranstellplatz
Menge: 1,000 Psch

### Abschnitt 4 Luftdurchlässe und Einbauten

**4.1 Kulissenschalldämpfer Zu- und Abluft**
Kulissenschalldämpfer zur Reduzierung von
Ventilator- und Strömungsgeräuschen in
raumlufttechnischen Anlagen. Dämpfungswirkung
durch Absorption und Resonanz. Energiesparende
sowie hygienisch getestete und zertifizierte
Ausführung. Kulissenschalldämpfer bestehend aus einem
Luftkanal
mit Luftleitungsanschlüssen und integrierten Kulissen
Serie MK oder als Kulisseneinbausatz. Die
Schalldämpferkulissen verfügen über einen
strömungsgünstig profilierten Kulissenrahmen
(Radius 20 mm), Absorptionsmaterial und Kammerblechen.
Der Kulissenrahmen reduziert Druckverluste und führt zu
einem geringeren Strömungsgeräusch. Die Profilierung
sowie die umgefalzten Rahmenenden tragen zur
Steifigkeit der Kulisse bei. Einfügungsdämpfung und
Schallleistungspegel des Strömungsgeräusches gemessen
nach EN ISO 7235. Für Anforderungen in
explosionsgefährdeten Bereichen (ATEX), Zone 1, 2, 21
und 22 (außerhalb) gemäß Richtlinie 1999/92/EG.
Luftkanal entspricht nach DIN EN 15727 der
Luftdichtheitsklasse C und Druckklasse 2.

BESONDERE MERKMALE
-  Im Bereich der kritischen Ventilatorgeräusche
erhöhte
  Einfügungsdämpfung, durch Kammerbleche
-  Bis 30 % niedrigere Druckdifferenzen
-  Energieeinsparung und/oder Platzersparnis durch
  strömungsgünstig profilierten Kulissenrahmen
-  Hygienisch getestet und zertifiziert
-  Große Abmessungen möglich, durch geteilte
Ausführung

MATERIALIEN UND OBERFLÄCHEN
-  Gehäuse, Kulissenrahmen, Mittelsteg und
Kammerbleche
  aus verzinktem Stahlblech
-  Luftleitungsprofil und Winkelrahmen aus verzinktem
Stahl
-  Absorptionsmaterial Mineralwolle

MINERALWOLLE
-  Nach EN 13501, Baustoffklasse A1, nicht brennbar
-  RAL-Gütezeichen RAL-GZ 388
-  Gesundheitlich unbedenklich, durch hohe
Biolöslichkeit,
  nach TRGS 905 sowie EU-Richtlinie 97/69/EG
-  Durch aufkaschiertes Glasseidengewebe vor Abrieb
  durch strömende Luft bis max. 20 m/s geschützt
-  Inert gegenüber Pilz- und Bakterienwachstum

VARIANTE
Luftkanal: mit Luftkanal
Material: verzinktes Stahlblech
Kulissendicke:  230 mm
Spaltbreite:  170 mm
Kulissenanzahl: 2
Anschlußrahmen: Luftkanalprofil 30 mm
Kulissenoberfläche: Glasseidengewebe
Breite:  800 mm
Höhe:  400 mm
Länge: 1500 mm
Gewicht: 52 kg

PRODUKTDATEN
Volumenstrom qv  4.500  m³/h
Einfügedämpfung:  22 dB bei 250 Hz
Strömungsgeschwindigkeit
im Kulissenspalt vs  9,2  m/s
Statische Druckdifferenz ?pst 26  Pa
Strömungsgeräusch LW,A  36  dB(A)
Strömungsgeräusch LW,NC  28  dB
Strömungsgeräusch LW,NR  30  dB
Menge: 2,000 St

**4.2 Kulissenschalldämpfer Fort- und Aussenluft**
Kulissenschalldämpfer zur Reduzierung von
Ventilator- und Strömungsgeräuschen in
raumlufttechnischen Anlagen. Dämpfungswirkung
durch Absorption und Resonanz. Energiesparende
sowie hygienisch getestete und zertifizierte
Ausführung. Kulissenschalldämpfer bestehend aus einem
Luftkanal
mit Luftleitungsanschlüssen und integrierten Kulissen
Serie MK oder als Kulisseneinbausatz. Die
Schalldämpferkulissen verfügen über einen
strömungsgünstig profilierten Kulissenrahmen
(Radius 20 mm), Absorptionsmaterial und Kammerblechen.
Der Kulissenrahmen reduziert Druckverluste und führt zu
einem geringeren Strömungsgeräusch. Die Profilierung
sowie die umgefalzten Rahmenenden tragen zur
Steifigkeit der Kulisse bei. Einfügungsdämpfung und
Schallleistungspegel des Strömungsgeräusches gemessen
nach EN ISO 7235. Für Anforderungen in
explosionsgefährdeten Bereichen (ATEX), Zone 1, 2, 21
und 22 (außerhalb) gemäß Richtlinie 1999/92/EG.
Luftkanal entspricht nach DIN EN 15727 der
Luftdichtheitsklasse C und Druckklasse 2.

BESONDERE MERKMALE
-  Im Bereich der kritischen Ventilatorgeräusche
erhöhte
  Einfügungsdämpfung, durch Kammerbleche
-  Bis 30 % niedrigere Druckdifferenzen
-  Energieeinsparung und/oder Platzersparnis durch
  strömungsgünstig profilierten Kulissenrahmen
-  Hygienisch getestet und zertifiziert
-  Große Abmessungen möglich, durch geteilte
Ausführung

MATERIALIEN UND OBERFLÄCHEN
-  Gehäuse, Kulissenrahmen, Mittelsteg und
Kammerbleche
  aus verzinktem Stahlblech
-  Luftleitungsprofil und Winkelrahmen aus verzinktem
Stahl
-  Absorptionsmaterial Mineralwolle

MINERALWOLLE
-  Nach EN 13501, Baustoffklasse A1, nicht brennbar
-  RAL-Gütezeichen RAL-GZ 388
-  Gesundheitlich unbedenklich, durch hohe
Biolöslichkeit,
  nach TRGS 905 sowie EU-Richtlinie 97/69/EG
-  Durch aufkaschiertes Glasseidengewebe vor Abrieb
  durch strömende Luft bis max. 20 m/s geschützt
-  Inert gegenüber Pilz- und Bakterienwachstum

VARIANTE
Luftkanal: mit Luftkanal
Material: verzinktes Stahlblech
Kulissendicke:  100 mm
Spaltbreite:  67 mm
Kulissenanzahl: 3
Anschlußrahmen: Luftkanalprofil 30 mm
Kulissenoberfläche: Glasseidengewebe
Breite:  500 mm
Höhe:  600 mm
Länge: 1500 mm
Gewicht: 54 kg

PRODUKTDATEN
Volumenstrom qv  4.500  m³/h
Einfügedämpfung:  21 dB bei 250 Hz
Strömungsgeschwindigkeit
im Kulissenspalt vs  10,4  m/s
Statische Druckdifferenz ?pst 39  Pa
Strömungsgeräusch LW,A  39  dB(A)
Strömungsgeräusch LW,NC  31  dB
Strömungsgeräusch LW,NR  32  dB
Menge: 2,000 St

**4.3 Textilluftschlauch D560/280 x 4500 mm**
Textilluftschlauch in halbrunder Form mit
Luftführung Quellen + Laserperforation,
Stoffart PES B1 300g/m², Polyestergewebe
aus Trevira CS oder Diolen-Safe Markengarnen,
hygienezertifiziert (gem. LGA QIWQ-7741418 u.
Oeko-Tex® Standard 100), Brandklasse
"schwer entflammbar" nach DIN EN 13501-1:2018,
Nachhaltigkeitszertifizierung n.
Cradle2Cradle V3.1,wasserabweisend (Hydrophilie < 0,4%)
, Reinraumklasse 4 gem. Fraunhofer
Report No. KI 1808-1063 (n. DIN EN ISO 14644-1),
waschbar bei 40° C, Manufaktur der Produkte inkl.
Stoffmaterial "Made in Germany" (Allgäu),
Montagesystem 031-C-00 [zweiseitig, Keder,
Deckenschiene ALU standard, ohne Abhänger,
Spannratsche Zink), mit Reißverschlüsse.
Inkl. Montagesystem und Befestigungsmaterial.
Material geeignet für Gewerbeküchen.

Gesamtlänge 4500 mm
DN 560 mm,
VL 2500 m³/h
Druck (stat/dyn/loss) 100 / 19 / 1 Pa,
Ausblasgeschw. Gewebe 0,17 m/s,
Farbe ähnlich grau 7035
Anfang: Konus 560x280/D560
Ende: Endboden

Hersteller/Typ
'.......................................................
..........'
vom Bieter einzutragen
Menge: 2,000 St

**4.4 Dunstabzugshaube 3.000 m³/h**
Ausführung als Wandhaube in Schrägform
ohne Gebläse.

Küchenentlüftungshaube aus Chromnickelstahl
gefertigt, Oberfläche einseitig fein geschliffen,
Mindestmaterialstärke 1,0 mm, aus einem Stück
gekantet. Zum Schutz vor Kratzern bei Transport
und Montage ist die Haube mit Kunststofffolie zu
beschichten, alle Verbindungsstellen sind verschweißt
und verschliffen, umlaufende Fettfangrinne aus
Chromnickelstahl dicht verschweißt, Schnittkanten
entgratet und eingebaute verharzungsfreie Klemmventile,
 Flammschutzfilter aus Chromnickelstahl mit hohem
Abscheidegrad und Lebensdauer für einen geringem
Wartungsaufwand.

- Fettrinne & Korpusseitennähte dicht verschweißt
- inkl. integrierter Beleuchtung, entsprechend der
  Arbeitsstättenverordnung min. 30W /m² (500 LUX)
- inkl. Fettablaßhahn 3/4"
- inkl. Wandbefestigungskit
- Die Filteraufnahme ist verstellbar für Filter in den
  Stärke 20-50mm
- inkl. 5 St. Flammschutz-Filter A (Stärke 40mm).
  Flammschutz-Aerosolabscheider
  aus CNS 1.4301, mit 2 Griffen,
  Filter Typ A nach DIN 18869-5 und VDI 2052
  mit TÜV-Zulassung.
  Abm: 400x400x40mm (BxHxT)
- 4 St. Blindelemente 100x400 mm

Technische Daten:
Volumenstrom: 3.000 m³/h
Luftseitiger p:  ca. 140 Pa
Filter:  6 Stck
Fettentleerungshahn: 2 Stck

Anschlüsse:
3 Stück Abluft Ø 250 mm
Anschlußstutzen nach oben in einem Abstand von
100 mm von der Wand angeordnet.
Die Abluftstutzen mit Mengeneinstellung,
zur Feinregulierung der Abluft in der Haube,
bedienfertig in der Abluftkammer der Haube montiert.

Abmessungen:
Länge:  2.800 mm
Breite:  1.000 mm
Höhe:  450 mm

Hersteller/Typ
'.......................................................
..........'
vom Bieter einzutragen
Menge: 1,000 St

**4.5 Dunstabzugshaube 1.500 m³/h**
Ausführung als Wandhaube in Schrägform
ohne Gebläse.

Küchenentlüftungshaube aus Chromnickelstahl
gefertigt, Oberfläche einseitig fein geschliffen,
Mindestmaterialstärke 1,0 mm, aus einem Stück
gekantet. Zum Schutz vor Kratzern bei Transport
und Montage ist die Haube mit Kunststofffolie zu
beschichten, alle Verbindungsstellen sind verschweißt
und verschliffen, umlaufende Fettfangrinne aus
Chromnickelstahl dicht verschweißt, Schnittkanten
entgratet und eingebaute verharzungsfreie Klemmventile,
 Flammschutzfilter aus Chromnickelstahl mit hohem
Abscheidegrad und Lebensdauer für einen geringem
Wartungsaufwand.

- Fettrinne & Korpusseitennähte dicht verschweißt
- inkl. integrierter Beleuchtung, entsprechend der
  Arbeitsstättenverordnung min. 30W /m² (500 LUX)
- inkl. Fettablaßhahn 3/4"
- inkl. Wandbefestigungskit
- Die Filteraufnahme ist verstellbar für Filter in den
  Stärke 20-50mm
- inkl. 5 St. Flammschutz-Filter A (Stärke 40mm).
  Flammschutz-Aerosolabscheider
  aus CNS 1.4301, mit 2 Griffen,
  Filter Typ A nach DIN 18869-5 und VDI 2052
  mit TÜV-Zulassung.
  Abm: 400x400x40mm (BxHxT)
- 1 St. Blindelemente 400x400 mm
- 5 St. Blindelemente 200x400 mm

Technische Daten:
Volumenstrom: 1.500 m³/h
Luftseitiger p:  ca. 140 Pa
Filter:  3 Stck
Fettentleerungshahn: 2 Stck

Anschlüsse:
2 Stück Abluft Ø 250 mm
Anschlußstutzen nach oben in einem Abstand von
100 mm von der Wand angeordnet.
Die Abluftstutzen mit Mengeneinstellung,
zur Feinregulierung der Abluft in der Haube,
bedienfertig in der Abluftkammer der Haube montiert.

Abmessungen:
Länge:  2.600 mm
Breite:  1.000 mm
Höhe:  450 mm

Hersteller/Typ
'.......................................................
..........'
vom Bieter einzutragen
Menge: 1,000 St

### Abschnitt 5 Luftverteilung und Zubehör

*Hinweis*
Luftkanal und Kanalformteile

**5.1 Luftltg rechteckig Stahl verz gefalzt**
Luftleitung, rechteckig, Dichtheitsklasse C DIN EN
1507, Druckklasse 2 DIN EN 1507, aus verzinktem Stahl,
gefalzt, Maße DIN EN 1505, Kantenlänge bis 700 mm,
Wanddicke 1 mm, Verbindung mit Flachflansch, aus
verzinktem Stahl, mit Schrauben und Dichtung, min./max.
Temperatur der geförderten Luft -15 bis 40 Grad C,
Luftkanal kompl. mit allen erforderlichen Ausschnitten
für Lüftungsgitter und Abluftöffnungen usw. sowie
Dichtungs- und Aufhängematerial liefern, einbauen
einschl. Befestigungsmaterial in verz. Ausführung, mit
verzinkter Tragkonstruktion aus Profilstahl zur Auflage
des Luftleitsystems einschließlich Gewindestangen und
Befestigungsschrauben mit zugelassenen Metalldübeln
einschließlich schalldämmender Zwischenlage.

Nennmaß bis 1000 mm Kantenlänge,
Kanalmontage bis 3 m Höhe.
Menge: 70,000 m²

**5.2 Formstück Luftltg rechteckig Stahl verz gefalzt**
Formstück für Luftleitung, rechteckig,
Luftdichtheitsklasse C DIN EN 1507, Druckklasse 2 DIN
EN 1507, aus verzinktem Stahl, gefalzt, Maße DIN EN
1505, Verbindung mit Profil-Schraubverbindung, min./
max. Temperatur der geförderten Luft -15 bis 40 Grad C,
mit Aufhänge-/Auflagekonstruktion DIN EN 12236,
schallgedämmt, befestigen mit Befestigungsmitteln mit
bauaufsichtlichem Verwendbarkeitsnachweis einschl.
Bohrungen, Befestigungsuntergrund Stahlbeton.
Menge: 40,000 m²

**5.3 Kanal-Flansch**
Kanal-Flansch 560 x 280 x 100 mm (BxHxL),
einschließlich Herstellung des erforderlichen
gratfreien Kanalausschnittes und Dichtmaterial.
Menge: 2,000 St

**5.4 Zulage Luftleitung und Formstück, Sichtmontage**
Zulage Luftleitungen und Formstücke für
Sichtmontage, Aufpreise für zusätzliche Verpackung,
Mehraufwand, etc. sind in die Einheitspreise mit
einzukalkulieren.
Menge: 42,000 m²

**5.5 Inspektionsöffnung oval Stahl verz 300/200mm**
Inspektions- und Wartungsöffnung als Deckel
mit Einbaurahmen und Dichtung, oval,
aus verzinktem Stahl, Maße 300/200 mm, für
Einbau in rechteckige Luftleitung, mit Kantenschutz,
mit Schraubverschluss und Rändelmutter,
Luftdichtheitsklasse ATC3 DIN EN 16798-3.
Einschließlich Herstellung des erforderlichen
gratfreien Ausschnittes im Lüftungskanal.
Menge: 8,000 St

*Hinweis*
Luftleitung rechteckig, fettdicht

**5.6 Luftleitung rechteckig, fettdicht**
Lüftungskanal mit rechteckigem Querschnitt,
Ausführung wie vor, jedoch in fettdichter
Ausführung für Ab- und Fortluftkanäle.
Luftleitungen aerosolat- und öldicht,
Verbindungen mit integrierter NBR-Dichtung
Menge: 60,000 m²

**5.7 Formstück für Luftleitung, fettdicht**
Lüftungskanal Formstück, Ausführung wie
vor, jedoch in fettdichter Ausführung für die
Ab- und Fortluftkanäle.
Luftleitungen aerosolat- und öldicht,
Verbindungen mit integrierter NBR-Dichtung
Menge: 40,000 m²

**5.8 Zulage Luftleitung und Formstück, Sichtmontage**
Zulage Luftleitungen und Formstücke für
Sichtmontage, Aufpreise für zusätzliche Verpackung,
Mehraufwand, etc. sind in die Einheitspreise mit
einzukalkulieren.
Menge: 42,000 m²

**5.9 Inspektionsöffnung oval Stahl verz 300/200mm**
Inspektions- und Wartungsöffnung als Deckel
mit Einbaurahmen und NBR-Dichtung, oval,
aus verzinktem Stahl, Maße 300/200 mm, für
Einbau in rechteckige Luftleitung, mit Kantenschutz,
mit Schraubverschluss und Rändelmutter,
Luftdichtheitsklasse ATC3 DIN EN 16798-3.
Einschließlich Herstellung des erforderlichen
gratfreien Ausschnittes im Lüftungskanal.
Menge: 8,000 St

*Hinweis*
Luftleitung in rund, fettdicht

**5.10 Luftltg rund Stahl verz, längsgefalzt DN 250**
Luftleitung, rund, Luftdichtheitsklasse C DIN EN 12237,
Maße DIN EN 1506, aus verzinktem Stahl, längsgefalzt,
mit zusätzlicher fettbeständiger Falz-Abdichtung,
DN 250, mit Einsteckende genietet,
min./max. Temperatur der geförderten Luft -15 bis 80°
C, Druckbereich von -750 bis 2000 Pa, Montagehöhe über
Gelände/Fußboden bis 3,0 m, mit Aufhänge-/
Auflagekonstruktion DIN EN 12236, schallgedämmt,
befestigen mit Befestigungsmitteln mit
bauaufsichtlichem Verwendbarkeitsnachweis einschl.
Bohrungen, Befestigungsuntergrund Stahlbeton.

Rohrverbindung mit eingebauter Lippendichtung,
NBR-Dichtung, Silikonabdichtung, ohne
Klebebandabdichtung, einschl. Paßlänge,
Verbindungs- und Anschlußstücke und Dichtungsmaterial.
Menge: 2,500 m

**5.11 desgl. wie vor, jedoch Nennweite DN 500**
Menge: 1,000 m

**5.12 desgl. wie vor, jedoch Bogen 15 bis 90° DN 500**
desgl. wie vor, jedoch als Bogen 15 bis 90°,
Nennweite 500 mm
Menge: 6,000 St

**5.13 desgl. wie vor, jedoch Muffe DN 250**
Menge: 5,000 St

**5.14 desgl. wie vor, jedoch Steckverbinder DN 250**
desgl. wie vor, jedoch, Steckverbinder DN 250
Menge: 5,000 St

**5.15 desgl. wie vor, jedoch als Bundkragen DN 250**
desgl. wie vor, jedoch als Bundkragen DN 250,
einschließlich Herstellung des erforderlichen
gratfreien Kanalausschnittes und NBR-Dichtmaterial.
Menge: 5,000 St

*Hinweis*
Dämmung

**5.16 Schwitzwasserisolierung Fortluft, Außenluft**
Schwitzwasserisolierung
DIN 4140 Teil 2 an Luftleitungen, Dämmung aus
normalentflammbaren Stoffen DIN 4102 Teil
1, Baustoffklasse B2, außen auf den Kanal/WFR geklebt,
unter Berücksichtigung der Ausschnitte,
Einsätze, Blenden, Knicke, Regenabweiser und
Tragkonstruktion. Die Dämmung besteht aus Platten in
19 mm Stärke aus flexiblem, geschlossenzelligem
Weichschaum auf Basis synthetischen Kautschuks,
Rohdichte 60-100 kg/m3, Wärmeleitfähigkeit 0,037 W/mK
bei einer Mitteltemperatur von 10 °C, Längs- und
Rundstöße
mit Armaflex Kleber 520 vollflächig verkleben sowie
Abschottungsverklebungen (= Innenseite je eines
Plattenendes ringsum mit Rohroberflächen verkleben).
Stöße und Durchdringungen sind zusätzlich mit einem 10
cm breiten Dämmstreifen dampfdiffusionsicher zu
verkleben.
Kanäle sind im KG zu Isolieren.
Menge: 45,000 m²

**5.17 Dämmung des Zuluft- und Abluftkanals**
Dämmung des Abluft- u. Zuluftkanals von außen gegen
Erwärmung bzw. Schwitzwasserbildung,
bestehend aus 20 mm Mineralfasermatten mit stehender
Faser auf ALU kaschiert, außen auf den Kanal geklebt,
und an der Unterseite und an den Seitenwänden zusätzlich mechanisch befestigt, Stöße dampfdiffusionsdicht
mit mindestens 100 mm breitem ALU- Band verklebt,
Schalldämpfer sind mit einzubeziehen.

Kanäle sind im KG zu Isolieren.
Menge: 45,000 m²

**5.18 Schallentkopplung der Wanddurchführung**
Schallentkopplung mit 6 mm selbstklebenden
Dämmmatten im Bereich der Wanddurchführung
für die Lüftungskanäle.
Isolierung Kautschuk (ca. 50 cm x 100 cm)
Menge: 8,000 m²

### Abschnitt 6 Brandschutzklappen und Zubehör

*Hinweis*
Brandschutzklappen eckig, Einbau in massiven Decken

**6.1 FK90 Brandschutzklappe 800 x 400 x 500 mm**
Wartungsfreie Brandschutzklappen nach
EN 15650 mit Leistungserklärung und
CE-Kennzeichnung, bis zu 120 Minuten
Feuerwiderstandsdauer und den Feuerwiderstandsklassen EI 30/60/90/120 (ve - ho, i <-> o)
S C10000. Wartungsfrei: Durch vollständige
Kapselung von Antriebseinheit,
Auslöseeinrichtung und Auslöseelement ist kein
funktionserhaltendes Reinigen sowie wiederkehrendes
Schmieren und Justieren notwendig. Einfache
Funktionsprüfung (Öffnen und Schließen) über äußere
Bedienung und Stellungsanzeige. Luftdichtes Gehäuse,
Dichtheitsklasse C nach EN 1751, aus verzinktem Stahl
einteilig umlaufend gekantet und druckgefügt,
angeschrägte Innensicke für den
Absperrklappenblattfreilauf, Außensicken zur
Gewährleistung umfassender Stabilität und mit
Anschlussflanschen. Austauschbares Absperrklappenblatt
aus abriebfestem Kalziumsilikat, mit eingefalzten,
verschleißfesten Elastomer-Lippendichtungen an einem
Profilrahmen. Im Gehäusewandungsbereich liegende
Antriebsmechanik mit selbstverriegelnder Kurbelschleife
für bruchsichere Drehmomentübertragungen. Abgedichtete
Antriebsachsen aus rostfreiem Edelstahl, Lager aus
Rotmetall. Geeignet zum Einbau ohne Mindestabstand und
mit liegenden oder stehenden Absperrklappenblattachsen
in, an und entfernt von massiven Wänden und Decken, in
und entfernt von Metallständerwänden und in
Schachtwänden mit und ohne Metallständer, in Wänden und
Decken in massiver Holzbauweise und in
Holzrahmenbauweise, in Decken mit Stahlrahmen, bei
schwer zugänglichen Einbauöffnungen
oder Einbau Flansch an Flansch auch mit Mineralwolle.
Direkter Anschluss an Lüftungsleitungen aus
nichtbrennbaren oder brennbaren Baustoffen oder mit
Schutzgitter. Gekapselte, wartungsfreie thermische
Auslösung.

Geprüft nach EN 15650, Anhang B, mit 20%-iger
Salzlösung zum Nachweis dauerhafter Funktion unter
hoher Korrosionsbeanspruchung.

Nachweis zur Erfüllung der Hygiene-Anforderungen gemäß
VDI 6022-1, VDI 3803-1, DIN 1946-4, DIN EN 13779, der
erforderlichen Widerstandsfähigkeit aller Baustoffe
gegen Mikroorganismen (Pilze, Bakterien) und der
Desinfektionsmittelbeständigkeit.
Mit Umwelt-Produktdeklaration nach ISO 14025 und EN
15804.

Ausführung
Gehäuse und Klappenblatt-Profilrahmen aus
verzinktem Stahl
Zusätzliche Öffnungen
Durchmesser 132 mm mit Verschlussdeckel,
Einbaulage oben und unten
Auslösetemperatur 70°C
Auslöseeinrichtung
Elektrischer Antrieb 230 V AC (M220-99/H)
Mit Anschlussbox für Brandschutzklappen mit
Federrücklaufantrieb.
Technische Daten im Betriebspunkt
Volumenstrom 5000 m³/h
Druckverlust 5 Pa
Schallleistungspegel 29 dB(A)

Breite 800 mm
Höhe 400 mm
Länge 500 mm

Hersteller/Typ
'.......................................................
..........'
vom Bieter einzutragen
Menge: 1,000 St

**6.2 FK90-Küche Brandschutzklappe 800 x 400 x 500 mm**
Brandschutzklappen mit 90 Minuten
Feuerwiderstandsdauer für Abluft aus
gewerblichen Küchen.
Feuerwiderstandsklasse EI90 (ve - ho, i <-> o) S.
Luftdichtes Gehäuse, Dichtheitsklasse B nach EN 1751,
aus verzinktem Stahl einteilig umlaufend gekantet und
druckgefügt, angeschrägte Innensicke für den
Absperrklappenblattfreilauf, Außensicken zur
Gewährleistung umfassender Stabilität und mit
Anschlussflanschen. Gehäuse mit Pulverbeschichtung aus
Epoxidharz. Absperrklappenblatt aus Kalziumsilikat, mit
eingefalzten, verschleißfesten Elastomer-
Lippendichtungen an einem Mantel aus rostfreiem
Edelstahl. Im Gehäusewandungsbereich liegende, voll
gekapselte, wartungsfreie Antriebsmechanik mit
selbstverriegelnder Kurbelschleife für bruchsichere
Drehmomentübertragungen. Abgedichtete Antriebsachsen
aus rostfreiem Edelstahl, Lager aus Rotmetall. Geeignet
zum Einbau in massiven Wänden, Decken und
Metallständerwänden. Zum Anschluss an Lüftungsleitungen
aus Stahlblech. Thermisch-elektrisch auslösende
Antriebseinheit mit elektromagnetischer
Kupplung und mit einer elektrischen Steuereinheit.

Nachweis zur Erfüllung der Hygiene-Anforderungen, der
erforderlichen Widerstandsfähigkeit aller Baustoffe
gegen Mikroorganismen (Pilze, Bakterien) und der
Desinfektionsmittelbeständigkeit.

Mit Umwelt-Produktdeklaration nach ISO 14025 und EN
15804.
BSK mit Deutscher Zulassung.

Luftrichtung LR2 von der Nichtantriebsseite
Ausführungsart motorisch öffnen
Steuereinheit elektrische Steuereinheit FKKUE-02 mit
Fernbedientableautechnische Daten im Betriebspunkt,
zwei thermische Auslöseeinrichtungen
Volumenstrom 5000 m³/h
Druckverlust 6 Pa
Schallleistungspegel 30 dB(A)

Breite 800 mm
Höhe 400 mm
Länge 500 mm

Hersteller/Typ '

.......................................................
..........'
vom Bieter einzutragen
Menge: 1,000 St

**6.3 Provisorische Aufhängekonstruktion für BSK**
Provisorische Aufhängekonstruktion aus verzinktem Stahl
zum Verpressen der v.g. Brandschutzklappen, einschl.
Decken-/Mauerwerksbefestigung, einschl. Bohrungen,
inkl.
anschließenden Rückbau und Entsorgung.
Menge: 2,000 St

*Hinweis*
BSK fachgerecht mit Brandschutzmörtel verpressen

**6.4 Brandschutzklappen verpressen**
Schließen von Fugen um Brandschutzklappen, gemäß
allgemeiner bauaufsichtlicher Zulassung der
Brandschutzklappe, Feuerwiderstandsklasse K 90 DIN
4102-6, im Gebäude, Oberkante Brandschutzklappe über
Gelände/Fußboden bis 3,0 m, Decke aus Stahlbeton, oder
Massivwand, Dicke 200 mm, Fugenbreite über 50 bis 100
mm, inkl. das Verschließen der Öffnung mit einem
Schalungssystem ist im Einheitspreis mit
einzukalkulieren,
 mit Mörtel V 18580, Mörtelgruppe III, Abrechnung nach
äußerem Umfang der Fuge.
Menge: 7,000 m

**6.5 Beschilderung Brandschutzklappen**
Brandschutzklappe mit Wunschtext (2 Felder),
Beschriftung nach Angaben des AG,
Durchmesser:  50 mm (rund)
Farbe: rot
Wunschtext und Balken: weiß
Material: hochwertige selbstklebende PVC-Folie
Eigenschaften: wisch- und wetterfest, lichtecht
gedruckt,
liefern und montieren.
Menge: 2,000 St

### Abschnitt 7 Kabel, Leitungen und Verlegesysteme

*Hinweis*
Elektroinstallation
Alle folgenden Positionen dieses Titels verstehen sich
einschließlich des benötigten Befestiguns- und
Kleinmaterial, für eine abnahmefähige und vollständige
Leistung.

**7.1 Leitung LIYCY 2 x 1,5mm²**
Abgeschirmte 2-adrige Leitung (LiYCY 2 x 1,5 mm²)
mit Isolierstoff-Abstandschellen an Betondecken und
-wänden verlegen bzw. in Rohr oder Installationskanäle
einziehen, einschl. aller Nebenarbeiten.
Menge: 50,000 lfdm

**7.2 Leitung 2 x 2 x 0,8 mm² IYSTY**
Paarweise verdrillt, mit stat. Schirm
Installationskabel für Fernsprech- und Signalübertragungen zur festen Verlegung
Auf-
oder Unterputz in trockenen und feuchten Räumen; nach
VDE 0815 / VDE 0295 / DIN 57815 PVC isoliert
lagenverseilt und geschirmt mit Beidraht.
Betriebsspannung max. 300 V. Leitung  2 x 2 x 0,8 mm²
IYSTY, liefern,verlegen
Menge: 20,000 m

**7.3 Leitung 4 x 2 x 0,8 mm² IYSTY**
wie vor, jedoch als 4 x 2 x 0,8 mm² IYSTY, liefern,
verlegen
Menge: 20,000 m

**7.4 Leitung 3 x 1,5 mm² NYM**
Mehradriges Starkstromkabel, mit PE, mit gelbgrünem
Schutzleiter; Nennspannung 500 V; für Verlegung in trockenen
und feuchten Räumen für Auf- oder Unterputzmontage;
Aufbau entsprechend VDE 0250 / Teil 204.
Leitung  3 x 1,5 mm²  NYM
liefern und verlegen
Menge: 50,000 m

**7.5 Leitung 5 x 1,5 mm² NYM**
Mehradriges Starkstromkabel, mit PE, mit gelbgrünem
Schutzleiter; Nennspannung 500 V; für Verlegung in trockenen
und feuchten Räumen für Auf- oder Unterputzmontage;
Aufbau entsprechend VDE 0250 / Teil 204.
Leitung  5 x 1,5 mm²  NYM
liefern und verlegen
Menge: 20,000 m

**7.6 NHMH-J 5 x 1,5 mm², Schadstofffreie Mantelleitung**
Schadstofffreie Mantelleitung NHMH in Anlehnung an VDE
0250, Teil 204; - Halogenfrei nach DIN VDE 0472 Teil
813, - Geringe Brandortleitung nach DIN VDE 0472 Teil
804/Prüfart B, - Minimale Rauchentwicklung nach DIN VDE
0472 Teil 816, - keine korrosiven Gase.
Mit Isolierstoff-Abstandschellen an Betondecken und -
wänden verlegen bzw. in Rohr oder Installationskanäle
einziehen, einschl. aller Nebenarbeiten.
Menge: 40,000 m

**7.7 Anschluss bis 2 x 2 x 0,8 mm²**
beidseitig Absetzen, Einführen und Anklemmen mit allen
systembedingten Zubehör bis 2 x 2 x 0,8 mm²
Menge: 2,000 St

**7.8 Anschluss bis 4 x 2 x 0,8 mm²**
beidseitig Absetzen, Einführen und Anklemmen mit allen
systembedingten Zubehör bis  4 x 2 x 0,8 mm²
Menge: 8,000 St

**7.9 Anschluss bis 3 x 1,5 mm²**
beidseitig Absetzen, Einführen und Anklemmen mit allen
systembedingten Zubehör bis 3 x 1,5 mm²
Menge: 10,000 Stck

**7.10 Anschluss bis 5 x 1,5 mm²**
beidseitig Absetzen, Einführen und Anklemmen mit allen
systembedingten Zubehör bis 5 x 1,5 mm²
Menge: 2,000 St

**7.11 Kunststoffrohr M 20 a.P. verlegen**
Kunststoffrohr a.P. verlegen
Größe M 20
Menge: 20,000 m

**7.12 Kunststoffrohr M 25 a.P. verlegen**
Kunststoffrohr a.P. verlegen
Größe  M 25
Menge: 10,000 m

**7.13 Kunststoffkabelkanal 40 x 40 mm**
Kunststoffkabelkanal auf Putz verlegt, einschließlich
Befestigungsmaterial.
Größe  40 x 40 mm
Menge: 10,000 m

**7.14 Flexiblen Schutzschlauch M 25**
Flexiblen Schutzschlauch M 25
incl. Anschlußverschraubungen
Menge: 10,000 m

**7.15 Flexiblen Schutzschlauch M 20**
Flexiblen Schutzschlauch M 20
incl. Anschlußverschraubungen
Menge: 10,000 m

**7.16 Bohrungen durch Mauerwerk bis 20 mm**
Bohrungen durch Mauerwerk bis 20 mm und 40 cm
Wandstärke.
Menge: 10,000 St

**7.17 Bohrungen durch Beton bis 20 mm**
Bohrungen durch Beton bis 20 mm und 30 cm Stärke.
Menge: 2,000 St

**7.18 Abzweigdose 80 x 80 mit Klemmen, IP 54**
Abzweigdose 80 x 80 mit Klemmen, IP 54
liefern montieren
Menge: 1,000 St

**7.19 Bezeichnungsschilder für Feldgeräte**
Bezeichnungsschilder für Feldgeräte Öl und UV
Lichtbeständig Grösse  B=50mm, H=30mm best. aus

1 Selbstklebendes silbernes Schild
  mit folgenden Angaben
    - 1. Zeile Bezugname aus dem Schaltplan
    - 2. Zeile Klartextbezeichnung Gerätes
  liefern und montieren
Menge: 20,000 St

**7.20 Erstellung eines Potentialausgleichs**
*** Pauschalposition
Erstellung eines Potentialausgleichs für die neu
erstellten Anlagen incl. allem erforderl. Kleinmaterial
wie Pot. Ausgleichsschiene, Leitungen Schellen u.s.w.
Menge: 1,000 Psch

**7.21 Isolationsmessung je Leitungen-Kabel**
Isolationsmessung  je  Leitungen-Kabel für die E-
Installation durchführen und dokumentieren.
Menge: 10,000 St

### Abschnitt 8 Lüftungsanlage für Nebenräume im KG

**8.1 Lüftungsgerät 250 m³/h**
Kompaktlüftungsgerät mit Gegenstrom-
Wärmetauscher inkl. Regelung fertig verdrahtet.
Zur Montage an der Geschossdecke.

Eingebautes elektrisches Vorheizregister zur
Frostsicherung des Wärmetauschers bei sehr
niedrigen Außenlufttemperaturen.
Bei erhöhtem Komforttemperaturbedarf kann
optional ein Elektro- oder Warmwasser-Nachheiz-
register in das Gerätegehäuse eingebaut
werden.
Folgende Komponenten sind bereits eingebaut:
Gegenstromwärmetauscher aus Kunststoff
(Wirkungsgrad bis 95 %)
Zu- und Abluftventilator mit elektronischer Steuerung
für Konstantvolumenstromregelung,
Filter in der Zu- und Abluft,
vor Eintritt in den Wärmetauscher,
automatisch gesteuerte Bypassklappe,
Temperaturfühler,
Steuermodul und Anschlussklemmen,
Kondensatablauf (bei Deckenausführungen in der Tür)
runde Anschlussstutzen für den Anschluss an flexible
oder feste Lüftungskanäle.
Revisionstür über die komplette Gerätefront für
komfortable
Wartungsarbeiten.

Mit folgendem zusätzlichem Zubehör:
- Elektrischer Vorererhitzer 990 W, im Gerät eingebaut,
  inkl. Temperaturüberwachung
- Elektrischer Nacherhitzer 500 W, im Gerät eingebaut,
  inkl. Temperaturüberwachung
- Bedienelement zur Wandmontage
- Ersatzfilter für Zuluft und Abluft
- Stutzen Verschlussklappe Fortluft
- Stutzen Verschlussklappe Außenluft
- Flexible Stutzen FO/AUZU/AB
- Feuchtigkeitssensor
- Luftqualitätssensor VOC
- 4 St. Schwingungsdämpfer
- 2 St. Kondensatablauf Siphon
- Befestigungsmarterial

Technische Daten:
Max. Volumen:  370 m³/h bei 100 Pa
Spannung:  230/50 Hz
Aufstelltemperatur:  0 °C bis + 45 °C
Maße ohne Stutzen: 1116 x 930 x 290 (L x B x H) mm
Anschlussstutzen :  Ø 200 mm
Gewicht (Gerät):  58 kg
Liefereinheit:  1-teilig

Hersteller/Typ
'.......................................................
..........'
vom Bieter einzutragen
Menge: 1,000 St

**8.2 Einregulierung der erforderlichen Luftmengen**
Für das Einregulieren der Kombinierten Zu- und
Abluftanlage auf die erforderlichen Luftmengen,
abgleichen des Zu- und Abluftnetzes, belegt durch die
Erstellung eines Luftmessprotokolls über die
eingestellten Luftmengen. Die Messprotokolle sind den
Revisonsunterlagen beizufügen.
Menge: 1,000 St

**8.3 Kondensatanschluss**
Kondensatablauf Ø 14 mm an das Lüftungsgerät,
einschließlich Kondensatleitung ca. 5 m,
Befestigungs- und Verbindungsmaterial als
fertiger Anschluss an SW-Leitung, Siphon ist
im Lieferumfang des Lüftungsgerätes enthalten.
Menge: 2,000 St

**8.4 Potentialausgleich zur Überbrückung von Segeltuchstutzen etc.,**
Potentialausgleich zur Überbrückung von
Segeltuchstutzen etc.,
bestehend aus ca. 30 cm langem Kabel NYY
mit 2 Erdungsschrauben, in absolut leitfähiger und
dauerhafter Verbindung herstellen
Menge: 4,000 St

**8.5 Wickelfalzrohr, Nennweite DN 200**
Wickelfalzrohr aus verzinktem Stahl, Nähte gefalzt,
Verbindung mit eingebauter Lippendichtung,
Luftdichtheitsklasse ATC3 DIN EN 16798-3, Maße
DIN EN 1506, DN 200, min./max. Temperatur der
geförderten Luft -15 bis 40 Grad C, Druckbereich
von -750 bis 1000 Pa, Montagehöhe über Gelände/
Fußboden bis 2,50 m,
mit Aufhänge-/Auflagekonstruktion DIN EN 12236,
schallgedämmt, befestigen mit Befestigungsmitteln mit
bauaufsichtlichem Verwendbarkeitsnachweis einschl.
Bohrungen, Befestigungsuntergrund Stahlbeton/Mauerwerk.
Menge: 15,000 m

**8.6 desgl. wie vor, jedoch Nennweite DN 150**
Menge: 4,000 m

**8.7 desgl. wie vor, jedoch Nennweite DN 125**
Menge: 10,000 m

**8.8 desgl. wie vor, jedoch Nennweite DN 100**
Menge: 6,000 m

**8.9 Bogen Luftleitg rund rund 15-90 Grad Stahl verz DN 200**
Bogen, für Luftleitung, rund, Luftdichtheitsklasse ATC3
DIN EN 16798-3, Biegeradius gleich 1 DN, 15 bis 90
Grad,
Maße DIN EN 1506, aus verzinktem Stahl, DN 200, glatt,
mit Einsteckenden, mit Lippendichtung, selbstsichernd,
geschraubt/genietet, min./max. Temperatur der
geförderten Luft -15 bis 40 Grad C, Druckbereich von -
750 bis 1000 Pa, Montagehöhe über Gelände/Fußboden bis
3,5 m, mit Aufhänge-/Auflagekonstruktion DIN EN 12236,
schallgedämmt, befestigen mit Befestigungsmitteln mit
bauaufsichtlichem Verwendbarkeitsnachweis einschl.
Bohrungen, Befestigungsuntergrund Stahlbeton/Mauerwerk.
Menge: 8,000 St

**8.10 desgl. wie vor, jedoch Bogen 15 bis 90° DN 150**
desgl. wie vor, jedoch als Bogen 15 bis 90°,
Nennweite 150 mm
Menge: 4,000 St

**8.11 desgl. wie vor, jedoch Bogen 15 bis 90° DN 125**
desgl. wie vor, jedoch als Bogen 15 bis 90°,
Nennweite 125 mm
Menge: 8,000 St

**8.12 desgl. wie vor, jedoch Bogen 15 bis 90° DN 100**
desgl. wie vor, jedoch als Bogen 15 bis 90°,
Nennweite 100 mm
Menge: 12,000 St

**8.13 Abzweigstück Wickelfalz verzinkt DN 200**
desgl. wie vor, jedoch als Abzweig 90°,
Nennweite 200 mm, Abgang gleicher NW oder
reduziert auf DN 150 bis DN 100
Menge: 2,000 St

**8.14 Abzweigstück Wickelfalz verzinkt DN 150**
desgl. wie vor, jedoch als Abzweig 90°,
Nennweite 150 mm,
Abgang gleicher NW oder reduziert DN 125 bis DN 100
Menge: 2,000 St

**8.15 Abzweigstück Wickelfalz verzinkt DN 125**
desgl. wie vor, jedoch als Abzweig 90°, Nennweite 125
mm
Abgang gleicher NW oder reduziert DN 100.
Menge: 2,000 St

**8.16 Abzweigstück Wickelfalz verzinkt DN 100**
desgl. wie vor, jedoch als Abzweig 90°,
Nennweite 100 mm
Menge: 2,000 St

**8.17 desgl. wie vor, jedoch Red-Stück DN 200/150**
Menge: 2,000 St

**8.18 desgl. wie vor, jedoch Red-Stück DN 150/125**
Menge: 2,000 St

**8.19 desgl. wie vor, jedoch Red-Stück DN 125/100**
Menge: 2,000 St

**8.20 Bundkragen DN 200**
desgl. wie vor, jedoch als Bundkragen DN 200,
einschließlich Herstellung des erforderlichen
gratfreien Ausschnittes im Lüftungskanal.
Menge: 1,000 St

**8.21 Lüftungsventil DN 125**
Lüftungstellerventil für vertikale und horizontale
Luftführung, aus Metall, weiß lackiert.
Mit Öffnung verdeckendem Ventilteller für stufenlose
Einstellung, mit Montagering zum Anschluss an
Aluflex Rohr oder Wickelfalzrohr.

Nenngröße : 125 mm
Luftart :  Zuluft und Abluft
Menge: 2,000 St

**8.22 Lüftungsventil DN 100**
Lüftungstellerventil für vertikale und horizontale
Luftführung, aus Metall, weiß lackiert.
Mit Öffnung verdeckendem Ventilteller für stufenlose
Einstellung, mit Montagering zum Anschluss an
Aluflex Rohr oder Wickelfalzrohr.

Nenngröße : 100 mm
Luftart :  Zuluft und Abluft
Menge: 6,000 St

**8.23 Schalldämpfer rund, DN 200**
Schalldämpfer, rund, für Luftleitungseinbau
einschl. Gehäuse, Druckdifferenz bis 30 Pa,
DN 200, Hygieneanforderungen VDI 6022 Blatt 1,
Absorptionsschicht biolöslich im Sinne der TRGS 905,
Dicke 50 mm, mit Abdeckung aus Glasseidengewebe,
Luftdichtheitsklasse ATC3 DIN EN 16798-3,
Außenrohr aus verzinktem Stahl, Innenrohr perforiert,
aus verzinktem Stahl, Brandverhaltensklasse DIN EN
13501-1 A1 -s1, d0 (nichtbrennbar), Verbindung mit
Einsteckenden, mit Lippendichtung, genietet, mit
Dichtungsband.
Länge= 1000 mm
Menge: 2,000 St

**8.24 Wetterschutzgitter rund, DN 200**
Wetterschutz-Gitter rund, aus verzinktem Stahl,
beschichtet, für Fortluft mit Insektenschutzsieb,
einschl. Befestigung der Gitter mit Blechschrauben
direkt am Rohr.
Größe: DN 200
Einschl. Wickelstreifen Misselfix in Außenwandbohrung.
Menge: 1,000 St

**8.25 Schwitzwasserisolierung**
Schwitzwasserisolierung
DIN 4140 Teil 2 an Luftleitungen, Dämmung aus
normalentflammbaren Stoffen DIN 4102 Teil
1, Baustoffklasse B2, außen auf den Kanal/WFR geklebt,
unter Berücksichtigung der Ausschnitte,
Einsätze, Blenden, Knicke, Regenabweiser und
Tragkonstruktion. Die Dämmung besteht aus Platten in
19 mm Stärke aus flexiblem, geschlossenzelligem
Weichschaum auf Basis synthetischen Kautschuks,
Rohdichte 60-100 kg/m3, Wärmeleitfähigkeit 0,037 W/mK
bei einer Mitteltemperatur von 10 °C, Längs- und
Rundstöße
mit Armaflex Kleber 520 vollflächig verkleben sowie
Abschottungsverklebungen (= Innenseite je eines
Plattenendes ringsum mit Rohroberflächen verkleben).
Stöße und Durchdringungen sind zusätzlich mit einem 10
cm breiten Dämmstreifen dampfdiffusionsicher zu
verkleben.
Menge: 12,000 m²

### Abschnitt 9 Entlüftungsanlagen gemäß DIN 18017-3

**9.1 Ventilatoreinsatz**
Ventilatoreinsatz, Funktionsfähigkeit wird mit
zusätzlicher Steuerungsplatine erreicht.
Zum universellen Einbau in Unterputz- und
Aufputzgehäuse.
Bestehend aus dem Lüftereinsatz, steckbarem
Netzanschluss, leicht wechselbarem, auswaschbarem
G2- Filter und einer steckbaren Dekorblende, inkl.
Filterwechselanzeige mittels LED.

Wird der Ventilator mit dem Lichtstromkreis gekoppelt,
muss ein zweipoliger Schalter verwendet werden.
Schutzart IPX5
Herstellergarantie: 2 Jahre

Technische Daten:
Grundlüftung:  Einstellung Steuerungsplatine
Bedarfslüftung:  Einstellung Steuerungsplatine
Spannungsversorgung: 230V AC 50Hz
Leistungsaufnahme: 1,8  6,2 W
Schallleistungspegel: 22  35 dB(A)
Verfügbare Druckdifferenz abhängig vom gewählten
Gehäuse.

Hersteller/Typ
'.......................................................
..........'
vom Bieter einzutragen
Menge: 2,000 St

**9.2 Komfort-Steuerungsplatine**
Steuerungsplatine für Ventilatoreinsatz.
Komfortplatine mit Stufenschaltung, Zeitnachlauf,
Intervallschaltung (über DIP-Schalter aktivierbar) und
zusätzlich mit Feuchte- und Temperatursensor.
Herstellergarantie: 2 Jahre

Technische Daten:
Volumenströme:  0  60 m³/h
Regelbereich Feuchte: 45 - 75 %

Hersteller/Typ
'.......................................................
..........'
vom Bieter einzutragen
Menge: 2,000 St

**9.3 Unterputzgehäuse mit seitlichem Abluftstutzen**
Unterputzgehäuse mit seitlichem Abluftstutzen.
Wand- und Deckeneinbaugehäuse 3/UP, inkl.
Montagevorrichtung für Wand- und Deckenmontage,
mit einem seitlichem Abluftstutzen DN 80,
leckluftdichter Rückschlagklappe. Putzschutzdeckel und
Netzanschlußklemme
(Abluftstutzen nach oben, rechts oder links).
Bauaufsichtliche Zulassung: Z-51.1-215
Herstellergarantie: 2 Jahre

Maße in mm (H x B x T) ca.: 262 x 262 x 90,5
Abluftstutzen:  DN 80
Verfügbarer statischer Druck): 240 Pa

Hersteller/Typ
'.......................................................
..........'
vom Bieter einzutragen
Menge: 2,000 St

**9.4 Ersatzfilter**
Ersatzfilter, Regenerierbare Ersatzfilter für
angebotene Lüfterserie.
Maße in mm (H x B) ca. 191 x 166
3 Stück je Verpackungseinheit

Hersteller/Typ
'.......................................................
..........'
vom Bieter einzutragen
Menge: 1,000 Set

**9.5 Wickelfalzrohr, Nennweite DN 100**
Wickelfalzrohr, Nennweite DN 100
aus verz. Stahlblech, Kanalverbindung mit eingebauter
Lippendichtung, einschl. Paßlänge, Verbindungs- und
Anschlußstücke, Dichtungs- und Befestigungsmaterial
mit Schalldämmenden Einlagen, Montagehöhe bis 2,75 m
Menge: 3,000 lfdm

**9.6 Bogen von 15° bis 90°, DN 100**
desgl. wie vor, jedoch Bogen 15° bis 90°,
Nennweite DN 100.
Menge: 8,000 St

**9.7 T-Stück reduziert, DN 100-80-100**
T-Stück reduziert, Nennweite DN 100-80-100,
verzinkt, s.w.v.
Menge: 2,000 St

**9.8 Schwitzwasserfänger DN 100**
Schwitzwasserfänger DN 100 für die
Entlüftungsleitungen im Bad, bestehend aus:
1 Stück Enddeckel mit Kondensatrohranschluss 1/2"
passend zu WF-Rohren DN 100, einschließlich 2,00 m
Kondensatleitung, Befestigungsmaterial, Form- und
Verbindungsteilen als fertiger Anschluss an den WC-
Spülkasten herstellen.
Menge: 2,000 St

**9.9 Luftltg rund flexibel Alu DN 80**
Luftleitung, rund, flexibel, aus Aluminium,
Ausführung C, DIN EN 13180, Biegeradius größer
gleich 1 DN, DN 80, Verbindung mit Einsteckende, mit
Lippendichtung, geschraubt/genietet, mit
Kaltschrumpfband, min./max. Temperatur der geförderten
Luft -15 bis 40 Grad C, Luftdichtheitsklasse ATC3 DIN
EN 16798-3, Montagehöhe über Gelände/Fußboden bis 3,0
m, mit Aufhänge-/Auflagekonstruktion DIN EN 12236,
schallgedämmt, befestigen mit Befestigungsmitteln mit
bauaufsichtlichem Verwendbarkeitsnachweis einschl.
Bohrungen, Befestigungsuntergrund Mauerwerk/Stahlbeton.
Menge: 1,000 lfdm

**9.10 Luftltg rund flexibel Alu DN 100**
Luftleitung, rund, flexibel, aus Stahl, Ausführung C
DIN EN 13180, Biegeradius größer gleich 1 DN,
DN 100, Verbindung mit Einsteckende, mit
Lippendichtung, geschraubt/genietet, mit
Kaltschrumpfband, min./max. Temperatur der geförderten
Luft -15 bis 40 Grad C, Luftdichtheitsklasse ATC3 DIN
EN 16798-3, Montagehöhe über Gelände/Fußboden bis 3,0
m, mit Aufhänge-/Auflagekonstruktion DIN EN 12236,
schallgedämmt, befestigen mit Befestigungsmitteln mit
bauaufsichtlichem Verwendbarkeitsnachweis einschl.
Bohrungen, Befestigungsuntergrund Mauerwerk/Stahlbeton.
Menge: 1,000 lfdm

*Hinweis*
Brandschutz

**9.11 Brandschutzklappe DN 100**
FR90 Brandschutzklappe wartungsfrei, nach
EN 15650, mit Steckverbindungen, mit Lippendichtungen, Klappenblatt aus Kalziumsilikat,
mit thermisch-mechanischer Auslöseeinrichtung
70°C, mit werkseitig montiertem RE Einbaurahmen.
Ausführung:
Gehäuse aus verzinktem Stahl
Auslösetemperatur: 70°C
Auslöseeinrichtung:
Thermisch-mechanische Auslöseeinrichtung (TMA)

Größe: DN 100 mm
Länge:  320mm
Mit eckigem Einbaurahmen.
Länge Einbaurahmen: 150 mm
zum Einbau in Metallständerwänden.

Hersteller/Typ
'.......................................................
..........'
vom Bieter einzutragen
Menge: 1,000 St

*Hinweis*
Isolierung für Wickelfalzrohr

**9.12 Wärmedämmung aus Mineralfasermatten**
Wärmedämmung des Abluftrohres mit Mineralfasermatten
zur Vermeidung von Schwitzwasserbildung in den Rohren
im Bereich des Kaltdaches, Dämmstärke 20 mm einschl.
aller Formstücke usw. dämmen.
Dämmaterial: Mineralfaser-Platten, einseitig auf
Aluminium-Folie kaschiert.
Brandstoffklasse: nicht brennbar
nach DIN 4102/A2, mit Prüfzeichen.
Wärmeleitfähigkeitsgruppe (WLG) 040.
Dämmung vollflächig und an den Stößen vollfugig mit
Spezialkleber verkleben.  Das WFR ist vor der
Isolierung
zu säubern und zu entfetten. Die Verlege- und
Montagehin- weise des Herstellers sind zu beachten.
Stöße, Klemm- plättchen und Durchdringung mit einer
selbstklebenden 10 cm breiten ALU-Folie
dampfdiffusionshemmend verkleben.

(Einbauort: Wickelfalz-Anschlussrohr an die Dachhaube,
Isolierlänge ca. 1,0 m)
Menge: 1,000 m²

**9.13 Anschluß herstellen mit Lüftungsleitung DN 100**
Anschluß herstellen mit Lüftungsleitung DN 100
an bauseitige Dachhaube DN 100, einschl. aller
Nebenarbeiten und benötigten Materialien.
Menge: 2,000 St

### Abschnitt 10 Kernbohr-, Schlitz- und Stemmarbeiten

**10.1 Wanddurchbruch herstellen**
Wanddurchbruch herstellen in Kalksandsteinwand bis 35 cm stärke unterhalb der Decke
zur Durchführung von Luftleitungen rechteckig.
Durchbruchmaß: ca. 900 x 500 mm (BxH),
einschl. Sofortbeseitigung des anfallenden Bauschuttes.
Menge: 4,000 St

**10.2 Wanddurchbruch herstellen**
Wanddurchbruch herstellen in Kalksandsteinwand bis 24 cm Wandstärke zur Durchführung
von Luftleitungen rechteckig.
Durchbruchmaß: ca. 600 x 700 mm (BxH),
einschl. Sofortbeseitigung des anfallenden Bauschuttes.
Menge: 2,000 St

**10.3 Deckendurchbruch herstellen**
Deckendurchbruch herstellen, durch
Stahlbetondecke bis 30 cm stärke zur
Durchführung von Luftleitungen rechteckig.
Durchbruchmaß: ca. 1200 x 1000 mm (LxB),
einschl. Sofortbeseitigung des anfallenden Bauschuttes.
Menge: 1,000 St

**10.4 Kernbohrung Ø 250 mm**
Kernbohrung Ø 250 mm durch bis zu 35 cm
starke Außenwand (Mauerwerk, Kalksandstein, Beton)
herstellen, einschl. Sofortbeseitigung des Bauschuttes.
Menge: 1,000 St

**10.5 Kernbohrung Ø 250 mm**
Kernbohrung Ø 250 mm durch bis zu 15 cm
starke Innenwand (Mauerwerk, Kalksandstein, Beton)
herstellen, einschl. Sofortbeseitigung des Bauschuttes.
Menge: 1,000 St

**10.6 Kernbohrung Ø 200 mm**
Kernbohrung Ø 200 mm durch bis zu 24 cm
starke Innenwand (Mauerwerk, Kalksandstein, Beton)
herstellen, einschl. Sofortbeseitigung des Bauschuttes.
Menge: 2,000 St

**10.7 Kernbohrung Ø 180 mm**
Kernbohrung Ø 180 mm durch bis zu 24 cm
starke Innenwand (Mauerwerk, Kalksandstein, Beton)
herstellen, einschl. Sofortbeseitigung des Bauschuttes.
Menge: 2,000 St

**10.8 Kernbohrung Ø 150 mm**
Kernbohrung Ø 150 mm durch bis zu 24 cm
starke Innenwand (Mauerwerk, Kalksandstein, Beton)
herstellen, einschl. Sofortbeseitigung des Bauschuttes.
Menge: 2,000 St

**10.9 Kernbohrung Ø 125 mm**
Kernbohrung Ø 125 mm durch bis zu 24 cm
starke Innenwand (Mauerwerk, Kalksandstein, Beton)
herstellen, einschl. Sofortbeseitigung des Bauschuttes.
Menge: 2,000 St

### Abschnitt 11 Stundenlohnarbeiten/Nebenarbeiten

**11.1 Baustelle einrichten räumen**
*** Pauschalposition
Baustelle für sämtliche, in der Leistungsbeschreibung
aufgeführten Leistungen einrichten und räumen.
Menge: 1,000 Psch

*Hinweis*
Für unvorhergesehene Stundenlohnarbeiten
auf Anordnung der Bauleitung, werden aufgrund bescheinigter Stundenlohnzettel,
welche wöchentlich mit Namen und Tätigkeitsbeschreibung einzureichen sind, berechnet.
Angeboten wird für die jeweilige Arbeitskraft
ein Verechnungssatz, der sämtliche Aufwendungen
enthält, insbesondere den tatsächlichen Lohn
mit den Zuschlägen für Gemeinkosten, Sozialbeiträge, vermögenswirksame Leistungen, Auslösungen usw. sowie Lohn- bzw. Gehaltsnebenkosten. Zuschläge für Nacht-, Sonn- und Feiertagsarbeit sind jedoch nicht eingerechnet. Der Verrechnungssatz ist unter Beachtung der preisrechtlichen Vorschriften ermittelt. Er gilt unabhängig von der Zahl der abgerechneten Stunden.

**11.2 Stunden eines Lüftungsmonteur**
Stunden eines Lüftungsmonteur
einschl. aller lohngebundenen Kosten.
Menge: 40,000 Std

**11.3 Stunden eines Helfers, s.w.v.**
Menge: 20,000 Std

**11.4 MSR-Servicetechniker**
einschl. aller lohngebundenen Kosten.
Menge: 10,000 Std

**11.5 Wartungsvertrag Lüftungsanlagen**
*** Bedarfsposition ohne GB
Wartungsvertrag für 4 Jahre der Lüftungsanlagen gemäß
VDMA-Richtlinien.
Leistungsprogramm für die Wartung VDMA 24186 Teil 3
für die Gesamtanlage. Es sind alle zur
Aufrechterhaltung einer uneingeschränkten
Gewährleistung nach Maßnahme der Vertragsbedingungen
notwendigen Lieferungen und
Leistungen anzubieten, für den Zeitraum der
Gewährleistung.

Wartungsintervall: mind. 2 x jährlich

In dem Kosten müssen enthalten sein:
- An- und Abreise
- Kilometergeld
- Auslösung
- Stundenlohn
- kleinere Verschleißteile
- Wartungsbuch

Der Umfang der Wartungsarbeiten muss ausreichend
sein, um den Gewährleistungsanspruch aufrecht zu
erhalten, der Wartungsplan ist spätestens zur Übergabe
der Maßnahme dem Bauherren vorzulegen.

Kundendienst über die gesamte Gewährleistungszeit von
4 Jahren in regelmäßigen Abständen, bestehend aus:
- Arbeiten nach VDMA-Einheitsblatt
- evtl. Nacheinweisung des Personals

Der Bauherr behält sich vor, im Rahmen der Beauftragung
den Wartungsvertrag aus der Auftragssumme
herauszunehmen und diesen separat nach Vorlage eines
Ertragsexemplares zu dem angegebenen Preis zu
beauftragen. Die Preisbindung aus dem Angebot bleibt
bis zur Beauftragung (spätestens mit der
Schlussrechnungszahlung) aufrechtgehalten. Der
ausgearbeitete Wartungsvertrag mit allen erforderlichen
Unterlagen ist durch den Auftragsnehmer spätestens zur
Abnahme in zweifacher Ausführung vorzulegen.
Menge: 4,000 Jahr
